# Point singulier pour bardage rapporté ventilé, en stratifiés compacts haute pression (HPL)

- Propriété du fichier: CYPE Ingenieros S.A.
- Format: FIEBDC-3/2016
- Logiciel: Generador de precios de la construcción. CYPE Ingenieros, S.A.
- Date: 19/05/2024
- Devise: EUR
- Coûts indirects: 3 %
- Frais généraux: 13 %
- Bénéfice: 6 %
- TVA: 20 %

## E Enveloppe et finition extérieure

### EB Revêtements et bardages de parement

#### EBH Bardages ventilés en stratifié HPL

**EBH020** m Point singulier pour bardage rapporté ventilé, en stratifiés compacts haute pression (HPL).
Couronnement pour bardage rapporté ventilé, en stratifiés compacts haute pression (HPL), avec pièce de finition de façade en tôle pliée d'acier prélaqué, épaisseur 0,6 mm, développement 300 mm et 4 plis.
Inclut: Implantation et mise en place de la finition. Fixation mécanique.
Critère pour le métré: Longueur mesurée en grandeur réelle, selon documentation graphique du Projet.
Critère pour le mémoire: On mesurera, en grandeur réelle, la longueur réellement exécutée selon les spécifications du Projet.

| Code | U | Désignation | Quantité | Prix | Montant |
|---|---|---|---|---|---|
| mt20rca010dk | m | Pièce de finition de façade en tôle pliée d'acier prélaqué, épaisseur 0,6 mm, développement 300 mm et 4 plis. (matériau) | 1 | 6.09 | 6.090 |
| mo052 | h | Compagnon professionnel III/CP2 poseur de systèmes de façades préfabriqués. (main-d'œuvre) | 0.4 | 30.2 | 12.080 |
| mo099 | h | Ouvrier professionnel II/OP poseur de systèmes de façades préfabriqués. (main-d'œuvre) | 0.4 | 26.02 | 10.408 |
| % | % | Frais de chantier des unités d'ouvrage | 3 % | 28.578 | 0.857 |
|  |  | Coûts directs |  |  | 29.435 |

Déchets:
- pose: mt20rca010dk Pièce de finition de façade en tôle pliée d'acier prélaqué, épaisseur 0,6 mm, développement 300 mm et 4 plis; facteur de déchet 0.006

## Ressources

**mt20rca010dk** m Pièce de finition de façade en tôle pliée d'acier prélaqué, épaisseur 0,6 mm, développement 300 mm et 4 plis
Données techniques: Coût énergétique 14.576 MJ; Émission de CO2 0.755 kg; Code CED 17 04 05; Masse de l'élément 1.404 kg; Volume 0.000669 m3
Déchets:
- emballage: re170203 Plastique. (composant de déchet); quantité 0.008 kg; Code CED 17 02 03; Masse de l'élément 1 kg; Volume 0.001667 m3
