# Système ETICS d'isolation thermique par l'extérieur des façades

- Propriété du fichier: CYPE Ingenieros S.A.
- Format: FIEBDC-3/2016
- Logiciel: Generador de precios de la construcción. CYPE Ingenieros, S.A.
- Date: 23/05/2024
- Devise: EUR
- Coûts indirects: 3 %
- Frais généraux: 13 %
- Bénéfice: 6 %
- TVA: 20 %

## E Enveloppe et finition extérieure

### EI Isolations extérieures

#### EIE Systèmes ETICS

**EIE010** m² Système ETICS d'isolation thermique par l'extérieur des façades.
Isolation thermique par l'extérieur des façades, avec système ETICS, composé de: panneau rigide de polystyrène expansé, selon NF EN 13163, à surface lisse et usinage latéral droit, de couleur blanche, de 60 mm d'épaisseur, fixé au support avec du mortier, application manuelle et fixations mécaniques avec cheville à expansion en polypropylène; couche de régularisation de mortier, application manuelle, armé avec maille en fibre de verre, anti-alcalin, de 5x4 mm de vide de maille, de 0,6 mm d'épaisseur et de 160 g/m² de masse surfacique; couche de finition de mortier acrylique, couleur blanche, sur impression à base de silicate en émulsion aqueuse, finition mat. Comprend les profilés de départ en aluminium, les profilés de fermeture supérieure en aluminium, les profilés pour formation de larmiers en PVC avec une maille, les profilés de coin en PVC avec une maille, les profilés de fermeture latérale en aluminium, le mastic-colle monocomposant et le cordon en mousse de polyéthylène expansé à cellule fermée pour le scellement des joints.
Critère d'évaluation économique: Le prix comprend l'exécution des arrêts aux rencontres avec les parements, les revêtements et les autres éléments placés sur sa surface.
Inclut: Préparation de la surface support. Mise en place de la maille de départ. Mise en place du profilé de départ. Découpe et préparation de l'isolant. Mise en place de l'isolant sur le parement. Ponçage de toute la surface. Mise en place du reste des profilés. Résolution des points singuliers. Application du mortier de base et mise en place de la maille de fibre de verre dans la couche de régularisation. Réalisation des joints. Application de la couche de finition. Scellement des joints.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28mop080f | m | Profilé de départ en aluminium, de 60 mm de largeur, avec larmier, pour nivellement et support des panneaux isolants des systèmes d'isolation thermique par l'extérieur sur la partie basse du mur. (matériau) | 0.17 | 4.81 | 0.818 |
| mt28mop085f | m | Profilé de fermeture supérieure, en aluminium, de 60 mm de largeur, pour couronnement des panneaux isolants des systèmes d'isolation thermique par l'extérieur. (matériau) | 0.17 | 18.42 | 3.131 |
| mt28mop030fa | kg | Mortier type GP W2, selon NF EN 998-1, composé de ciment blanc, chaux aérée, granulats légers, granulats calcaires sélectionnés, fibres naturelles, additifs et résines en poudre, imperméable à l'eau de pluie, perméable à la vapeur d'eau et avec résistance au vieillissement, à appliquer à la truelle, pour coller les panneaux isolants et comme couche de base, préalablement mélangé avec de l'eau. (matériau) | 10.4 | 0.84 | 8.736 |
| mt16pep010ad | m² | Panneau rigide de polystyrène expansé, selon NF EN 13163, à surface lisse et usinage latéral droit, de couleur blanche, de 60 mm d'épaisseur, avec résistance au vieillissement et perméable à la vapeur d'eau, résistance thermique 1,58 m²K/W, conductivité thermique 0,038 W/(mK), Euroclasse E de réaction au feu selon NF EN 13501-1. (matériau) | 1.05 | 9.23 | 9.692 |
| mt16pep100c | U | Cheville à expansion en polypropylène, de 120 mm de longueur, pour fixation de plaques isolantes. (matériau) | 8 | 0.22 | 1.760 |
| mt28mop050a | m² | Maille en fibre de verre, anti-alcalin, de 5x4 mm de vide de maille, de 0,6 mm d'épaisseur, de 160 g/m² de masse surfacique et de 1,1x50 m, pour armer les mortiers. (matériau) | 1.1 | 1.61 | 1.771 |
| mt28mop090a | m | Profilé en PVC avec maille en fibre de verre anti-alcalin, pour formation de larmiers. (matériau) | 0.11 | 4.97 | 0.547 |
| mt28mop070b | m | Profil de coin en PVC avec une maille, pour le renfort des bords. (matériau) | 0.3 | 0.5 | 0.150 |
| mt28mop075f | m | Profilé de fermeture latérale, en aluminium, de 60 mm de largeur. (matériau) | 0.1 | 6 | 0.600 |
| mt28mop325b | kg | Impression à base de silicate en émulsion aqueuse, imperméable à l'eau de pluie et perméable à la vapeur d'eau; à appliquer à la brosse, au rouleau ou au pistolet. (matériau) | 0.111 | 4.45 | 0.494 |
| mt28mop310sa | kg | Mortier acrylique, couleur blanche, composé de silicate potassique liquide modifié avec des copolymères acryliques, charges, pigments et additifs, antimoisissure, très perméable à la vapeur d'eau et avec résistance aux champignons et aux bactéries, aux alcalis, au vieillissement, à la contamination urbaine et aux rayons UV, pour revêtement dans les parements extérieurs. (matériau) | 2.5 | 6.96 | 17.400 |
| mt15bas010e | m | Cordon en polyéthylène expansé à cellules fermées, de section circulaire de 25 mm de diamètre, pour le remplissage de fond de joint. (matériau) | 0.17 | 0.29 | 0.049 |
| mt15bas035a | U | Cartouche de mastic élastomère thixotrope, monocomposant, à base de polymères hybrides (MS), de couleur grise, de 600 ml, à haute adhérence, avec des propriétés élastiques élevées, résistance au vieillissement et aux rayons UV, dureté Shore A approchée de 25 et allongement en rupture > 600%, selon NF EN ISO 11600. (matériau) | 0.354 | 8.24 | 2.917 |
| mo054 | h | Compagnon professionnel III/CP2 poseur d'isolants rigides ou flexibles. (main-d'œuvre) | 0.1 | 30.2 | 3.020 |
| mo101 | h | Ouvrier professionnel II/OP poseur d'isolants rigides ou flexibles. (main-d'œuvre) | 0.1 | 26.02 | 2.602 |
| mo039 | h | Compagnon professionnel III/CP2 enduiseur. (main-d'œuvre) | 0.6 | 29.25 | 17.550 |
| mo079 | h | Ouvrier professionnel II/OP enduiseur. (main-d'œuvre) | 0.6 | 26.02 | 15.612 |
| % | % | Frais de chantier des unités d'ouvrage | 2 % | 86.849 | 1.737 |
|  |  | Coûts directs |  |  | 88.586 |

Déchets:
- pose: mt28mop080f; facteur de déchet 0.048
- pose: mt28mop085f; facteur de déchet 0.024
- pose: mt28mop030fa; facteur de déchet 0.0063
- pose: mt16pep010ad; facteur de déchet 0.048
- pose: mt28mop050a; facteur de déchet 0.055
- pose: mt28mop090a Profilé en PVC avec maille en fibre de verre anti-alcalin, pour formation de larmiers; facteur de déchet 0.048
- pose: mt28mop070b Profil de coin en PVC avec une maille, pour le renfort des bords; facteur de déchet 0.048
- pose: mt28mop310sa; facteur de déchet 0.035
- pose: mt15bas010e; facteur de déchet 0.044
- pose: mt15bas035a; facteur de déchet 0.06

## Ressources

**mt28mop080f** m Profilé de départ en aluminium
Données techniques: Coût énergétique 45.264 MJ; Émission de CO2 3.320 kg; Code CED 17 04 02; Masse de l'élément 0.4 kg; Volume 0.000267 m3
Déchets:
- emballage: re170203 Plastique. (composant de déchet); quantité 0.005 kg; Code CED 17 02 03; Masse de l'élément 1 kg; Volume 0.001667 m3

**mt28mop085f** m Profilé de fermeture supérieure
Données techniques: Coût énergétique 27.643 MJ; Émission de CO2 2.016 kg; Code CED 17 04 02; Masse de l'élément 0.24 kg; Volume 0.00016 m3
Déchets:
- emballage: re170203 Plastique; quantité 0.008 kg

**mt28mop030fa** kg Mortier type GP W2
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg

**mt16pep010ad** m² Panneau rigide de polystyrène expansé
Données techniques: Coût énergétique 114.897 MJ; Émission de CO2 4.015 kg; Code CED 17 06 04; Masse de l'élément 1.2 kg; Volume 0.002 m3
Déchets:
- emballage: re170203 Plastique; quantité 0.024 kg

**mt16pep100c** U Cheville à expansion en polypropylène, de 120 mm de longueur, pour fixation de plaques isolantes
Données techniques: Coût énergétique 1.154 MJ; Émission de CO2 0.096 kg
Déchets:
- emballage: re150101 Emballages en papier et en carton; quantité 0.072 kg

**mt28mop050a** m² Maille en fibre de verre
Données techniques: Coût énergétique 13.504 MJ; Émission de CO2 0.664 kg; Code CED 17 02 03; Masse de l'élément 0.16 kg; Volume 0.000267 m3
Déchets:
- emballage: re170203 Plastique; quantité 0.024 kg

**mt28mop090a** m Profilé en PVC avec maille en fibre de verre anti-alcalin, pour formation de larmiers
Données techniques: Coût énergétique 11.900 MJ; Émission de CO2 0.855 kg; Code CED 17 02 03; Masse de l'élément 0.2 kg; Volume 0.000333 m3
Déchets:
- emballage: re170203 Plastique; quantité 0.005 kg

**mt28mop070b** m Profil de coin en PVC avec une maille, pour le renfort des bords
Données techniques: Coût énergétique 11.900 MJ; Émission de CO2 0.855 kg; Code CED 17 02 03; Masse de l'élément 0.2 kg; Volume 0.000333 m3
Déchets:
- emballage: re170203 Plastique; quantité 0.005 kg

**mt28mop310sa** kg Mortier acrylique
Données techniques: Coût énergétique 15.053 MJ; Émission de CO2 0.575 kg; Code CED 17 09 04; Masse de l'élément 1 kg; Volume 0.000667 m3
Déchets:
- emballage: re170203 Plastique; quantité 0.003 kg

**mt15bas010e** m Cordon en polyéthylène expansé à cellules fermées
Données techniques: Coût énergétique 68.472 MJ; Émission de CO2 2.161 kg; Code CED 17 02 03; Masse de l'élément 0.46 kg; Volume 0.000767 m3
Déchets:
- emballage: re170201 Bois; quantité 0.04 kg

**mt15bas035a** U Cartouche de mastic élastomère thixotrope
Données techniques: Coût énergétique 113.498 MJ; Émission de CO2 5.521 kg; Code CED 17 09 04; Masse de l'élément 0.72 kg; Volume 0.00048 m3
Déchets:
- emballage: re170203 Plastique; quantité 0.1 kg
