# Coupe-feu avec isolation thermique, dans une lame d'air d'un bardage ventilé

- Propriété du fichier: CYPE Ingenieros S.A.
- Format: FIEBDC-3/2016
- Logiciel: Generador de precios de la construcción. CYPE Ingenieros, S.A.
- Date: 27/05/2024
- Devise: EUR
- Coûts indirects: 3 %
- Frais généraux: 13 %
- Bénéfice: 6 %
- TVA: 20 %

## E Enveloppe et finition extérieure

### EI Isolations extérieures

#### EIF Façades et murs mitoyens

**EIF110** m Coupe-feu avec isolation thermique, dans une lame d'air d'un bardage ventilé.
Coupe-feu avec isolation thermique dans une lame d'air d'un bardage ventilé, avec résistance au feu EI 120, avec bande rigide en laine de roche volcanique, selon NF EN 13162, entièrement enveloppée avec une feuille en aluminium et polyéthylène qui agit comme pare-vapeur, avec une membrane intumescente dans la face visible, de 55 mm de largeur et 90 mm d'épaisseur. Comprend les vis en forme d'hélice pour la fixation de la membrane intumescente et les platines en acier galvanisé pour la fixation à la surface support.
Inclut: Implantation et découpe de l'isolant. Mise en place de l'isolant. Fixation de l'isolant. Résolution des points singuliers.
Critère pour le métré: Longueur mesurée selon documentation graphique du Projet.
Critère pour le mémoire: On mesurera la longueur réellement exécutée selon les spécifications du Projet.

| Code | U | Désignation | Quantité | Prix | Montant |
|---|---|---|---|---|---|
| mt16lrw300ca | m | Bande rigide en laine de roche volcanique, selon NF EN 13162, entièrement enveloppée avec une feuille en aluminium et polyéthylène qui agit comme pare-vapeur, avec une membrane intumescente dans la face visible, de 55 mm de largeur et 90 mm d'épaisseur, Euroclasse A1 de réaction au feu selon NF EN 13501-1. Comprend les vis en forme d'hélice pour la fixation de la membrane intumescente et les platines en acier galvanisé pour la fixation à la surface support. (matériau) | 1 | 50.14 | 50.140 |
| mo054 | h | Compagnon professionnel III/CP2 poseur d'isolants rigides ou flexibles. (main-d'œuvre) | 0.05 | 30.2 | 1.510 |
| mo101 | h | Ouvrier professionnel II/OP poseur d'isolants rigides ou flexibles. (main-d'œuvre) | 0.05 | 26.02 | 1.301 |
| % | % | Frais de chantier des unités d'ouvrage | 2 % | 52.951 | 1.059 |
|  |  | Coûts directs |  |  | 54.010 |
