# Couverture de tuiles en terre cuite

- Propriété du fichier: CYPE Ingenieros S.A.
- Format: FIEBDC-3/2016
- Logiciel: Generador de precios de la construcción. CYPE Ingenieros, S.A.
- Date: 15/06/2024
- Devise: EUR
- Coûts indirects: 3 %
- Frais généraux: 13 %
- Bénéfice: 6 %
- TVA: 20 %

## E Enveloppe et finition extérieure

### EU Couvertures de toitures inclinées

#### EUT Tuiles en terre cuite et en béton

**EUT010** m² Couverture de tuiles en terre cuite.
Couverture de tuiles en terre cuite, avec une pente moyenne de 30%, constituée de: IMPERMÉABILISATION: membrane d'étanchéité et écran hautement perméable à la vapeur d'eau en polypropylène, de 500 µm d'épaisseur, fixée mécaniquement; COUVERTURE: tuiles romanes en terre cuite, finition avec engobe couleur rouge, 47,5x28,2 cm, appuyées sur liteaux métalliques en tôle galvanisée. Comprend les tuiles chatières.
Critère d'évaluation économique: Le prix ne comprend pas la surface support.
Inclut: Nettoyage et préparation de la surface sur laquelle doit être appliqué l'écran HPV. Mise en place de la membrane. Fixation du litonnage à intervalles réguliers. Mise en place des tuiles appuyées sur les liteaux.
Critère pour le métré: Surface du versant mesurée en grandeur réelle, selon documentation graphique du Projet.
Critère pour le mémoire: On mesurera, en grandeur réelle, la surface réellement exécutée selon les spécifications du Projet.

| Code | U | Désignation | Quantité | Prix | Montant |
|---|---|---|---|---|---|
| mt15iso020b | m² | Membrane d'étanchéité et écran hautement perméable à la vapeur d'eau en polypropylène, de 500 µm d'épaisseur, Euroclasse E de réaction au feu, selon NF EN 13501-1. (matériau) | 1.3 | 4.63 | 6.019 |
| mt13blw140 | m | Liteau en tôle galvanisée pour fixation des tuiles. (matériau) | 3 | 1.38 | 4.140 |
| mt13blw131 | U | Vis pour fixation d'éléments en bois. (matériau) | 6 | 0.11 | 0.660 |
| mt13tmb010lm | U | Tuile romane en terre cuite, finition avec engobe couleur rouge, 47,5x28,2 cm, selon NF EN 1304. (matériau) | 10.3 | 2.42 | 24.926 |
| mo011 | h | Compagnon professionnel III/CP2 monteur. (main-d'œuvre) | 0.271 | 30.2 | 8.184 |
| mo080 | h | Ouvrier professionnel II/OP monteur. (main-d'œuvre) | 0.136 | 26.02 | 3.539 |
| mo029 | h | Compagnon professionnel III/CP2 poseur de membranes d'étanchéité. (main-d'œuvre) | 0.3 | 29.25 | 8.775 |
| mo067 | h | Ouvrier professionnel II/OP poseur de membranes d'étanchéité. (main-d'œuvre) | 0.3 | 26.02 | 7.806 |
| % | % | Frais de chantier des unités d'ouvrage | 2 % | 64.049 | 1.281 |
|  |  | Coûts directs |  |  | 65.330 |

Déchets:
- pose: mt15iso020b; facteur de déchet 0.035
- pose: mt13blw140 Liteau en tôle galvanisée pour fixation des tuiles; facteur de déchet 0.0184821
- pose: mt13blw131 Vis pour fixation d'éléments en bois; facteur de déchet 0.005
- pose: mt13tmb010lm Tuile romane en terre cuite, finition avec engobe couleur rouge, 47,5x28,2 cm, selon NF EN 1304; facteur de déchet 0.037127

## Ressources

**mt15iso020b** m² Membrane d'étanchéité et écran hautement perméable à la vapeur d'eau en polypropylène
Données techniques: Coût énergétique 18.627 MJ; Émission de CO2 0.644 kg; Code CED 17 06 04; Masse de l'élément 0.165 kg; Volume 0.000275 m3
Déchets:
- emballage: re170203 Plastique. (composant de déchet); quantité 0.034 kg; Code CED 17 02 03; Masse de l'élément 1 kg; Volume 0.001667 m3

**mt13blw140** m Liteau en tôle galvanisée pour fixation des tuiles
Données techniques: Coût énergétique 20.069 MJ; Émission de CO2 2.021 kg; Code CED 17 04 05; Masse de l'élément 0.78 kg; Volume 0.000371 m3
Déchets:
- emballage: re170203 Plastique; quantité 0.005 kg

**mt13blw131** U Vis pour fixation d'éléments en bois
Données techniques: Coût énergétique 0.133 MJ; Émission de CO2 0.008 kg; Code CED 17 04 05; Masse de l'élément 0.0134 kg; Volume 0.000006 m3
Déchets:
- emballage: re150101 Emballages en papier et en carton. (composant de déchet); quantité 0.001 kg; Code CED 15 01 01; Masse de l'élément 1 kg; Volume 0.001333 m3

**mt13tmb010lm** U Tuile romane en terre cuite, finition avec engobe couleur rouge, 47,5x28,2 cm, selon NF EN 1304
Données techniques: Coût énergétique 13.401 MJ; Émission de CO2 0.694 kg; Code CED 17 01 03; Masse de l'élément 3.45 kg; Volume 0.00276 m3
Déchets:
- emballage: re170201 Bois. (composant de déchet); quantité 0.003 kg; Code CED 17 02 01; Masse de l'élément 1 kg; Volume 0.000909 m3
- emballage: re170203 Plastique; quantité 0.002 kg
