# Contrecloison en panneaux de polystyrène extrudé. Système Schlüter-KERDI-BOARD "SCHLÜTER-SYSTEMS"

- Propriété du fichier: CYPE Ingenieros S.A.
- Format: FIEBDC-3/2016
- Logiciel: Generador de precios de la construcción. CYPE Ingenieros, S.A.
- Date: 24/05/2024
- Devise: EUR
- Coûts indirects: 3 %
- Frais généraux: 13 %
- Bénéfice: 6 %
- TVA: 20 %

## F Aménagements et finitions

### FD Doublages

#### FDJ Contrecloisons en panneaux de mousse de polystyrène extrudé

**FDJ010** m² Contrecloison en panneaux de polystyrène extrudé. Système Schlüter-KERDI-BOARD "SCHLÜTER-SYSTEMS".
Contrecloison indépendante, système Schlüter-KERDI-BOARD "SCHLÜTER-SYSTEMS", constituée de panneau imperméabilisant en polystyrène extrudé avec rainures verticales, Schlüter-KERDI-BOARD-V "SCHLÜTER-SYSTEMS", de 2600 mm de longueur, 625 mm de largeur et 9 mm d'épaisseur, revêtu sur ses deux faces avec une couche de renfort spécial sans ciment et un géotextile, résistance thermique 0,26 m²K/W, conductivité thermique 0,035 W/(mK), fixé mécaniquement avec des rondelles et des vis en acier, sur une sous-structure, de profilés en U en acier inoxydable AISI 304, finition brossée, de 38 mm de hauteur, composée de profilé en U, KB-ZC 38 EB, pièce de coin, E/KB ZC 38 EB "SCHLÜTER-SYSTEMS", pièce de raccord, V/KB Z 38 EB "SCHLÜTER-SYSTEMS" et couvre-joints, V/KB ZI 38 E "SCHLÜTER-SYSTEMS". Comprend adhésif bicomposant Schlüter-KERDI-COLL-L, bande de renfort Schlüter-KERDI-KEBA 100/250 et mastic adhésif élastique monocomposant, Schlüter-KERDI-FIX "SCHLÜTER-SYSTEMS".
Critère d'évaluation économique: Le prix comprend la résolution des rencontres et des points singuliers, mais il ne comprend pas l'isolation à placer entre les plaques et le parement.
Inclut: Implantation. Montage et fixation de la sous-structure. Découpe des panneaux. Mise en place des panneaux. Résolution des unions, des joints et des points singuliers. Implantation des boîtes d'encastrement de l'appareillage électrique et de dérivation pour le passage des installations, et perforation postérieure des panneaux. Traitement des joints.
Critère pour le métré: Surface mesurée selon documentation graphique du Projet, sans dupliquer les coins ni les rencontres.
Critère pour le mémoire: On mesurera la surface réellement exécutée selon les spécifications du Projet, sans dupliquer les coins ni les rencontres.

| Code | U | Désignation | Quantité | Prix | Montant |
|---|---|---|---|---|---|
| mt15res420a | m | Profilé en U en acier inoxydable AISI 304, finition brossée, KB-ZC 38 EB "SCHLÜTER-SYSTEMS", de 38 mm de hauteur, avec perforations dans une aile, fourni en barres de 2,5 m de longueur. (matériau) | 1 | 23.71 | 23.710 |
| mt15res422a | U | Pièce de coin de profilé en U en acier inoxydable AISI 304, finition brossée, E/KB ZC 38 EB "SCHLÜTER-SYSTEMS", de 38 mm de hauteur, avec perforations dans une aile. (matériau) | 0.2 | 21.34 | 4.268 |
| mt15res434k | U | Pièce de raccord de profilé en U en acier inoxydable AISI 304, finition brossée, V/KB Z 38 EB "SCHLÜTER-SYSTEMS", de 38 mm de hauteur. (matériau) | 0.4 | 6.75 | 2.700 |
| mt15res436k | U | Couvre-joints de profilé en U en acier inoxydable AISI 304, finition brossée, V/KB ZI 38 E "SCHLÜTER-SYSTEMS", de 38 mm de hauteur. (matériau) | 0.4 | 4.17 | 1.668 |
| mt15res407 | U | Fixation mécanique composée d'une rondelle Schlüter-KERDI-BOARD-ZT et d'une vis Schlüter-KERDI-BOARD-ZS pour panneau Schlüter-KERDI-BOARD "SCHLÜTER-SYSTEMS". (matériau) | 6 | 0.27 | 1.620 |
| mt15res402a | m² | Panneau imperméabilisant en polystyrène extrudé avec rainures verticales, Schlüter-KERDI-BOARD-V "SCHLÜTER-SYSTEMS", de 2600 mm de longueur, 625 mm de largeur et 9 mm d'épaisseur, revêtu sur ses deux faces avec une couche de renfort spécial sans ciment et un géotextile, résistance thermique 0,26 m²K/W, conductivité thermique 0,035 W/(mK). (matériau) | 1.05 | 52.02 | 54.621 |
| mt15res060d | kg | Adhésif bicomposant, Schlüter-KERDI-COLL-L "SCHLÜTER-SYSTEMS", à base d'une dispersion acrylique sans dissolvants et poudre de ciment, pour le scellement des joints. (matériau) | 0.54 | 11.92 | 6.437 |
| mt15res020re | m | Bande de scellement, Schlüter-KERDI-KEBA 100/250 "SCHLÜTER-SYSTEMS", de 250 mm de largeur et 0,1 mm d'épaisseur, pour membrane d'étanchéité souple en polyéthylène, avec les deux faces revêtues de géotextile non tissé, fournie en rouleaux de 30 m de longueur. (matériau) | 1.2 | 7.13 | 8.556 |
| mt15res070a | U | Cartouche de mastic adhésif élastique monocomposant, Schlüter-KERDI-FIX "SCHLÜTER-SYSTEMS", à base de polymères hybrides neutres (MS), de 290 ml, couleur grise ou blanche et finition brillante. (matériau) | 0.06 | 23.85 | 1.431 |
| mo053 | h | Compagnon professionnel III/CP2 plaquiste. (main-d'œuvre) | 0.08 | 30.2 | 2.416 |
| mo100 | h | Ouvrier professionnel II/OP plaquiste. (main-d'œuvre) | 0.04 | 26.02 | 1.041 |
| % | % | Frais de chantier des unités d'ouvrage | 2 % | 108.468 | 2.169 |
|  |  | Coûts directs |  |  | 110.637 |

Déchets:
- pose: mt15res420a; facteur de déchet 0.0045
- pose: mt15res402a; facteur de déchet 0.024
- pose: mt15res020re; facteur de déchet 0.0592609
- pose: mt15res070a; facteur de déchet 0.03

## Ressources

**mt15res420a** m Profilé en U en acier inoxydable AISI 304
Données techniques: Coût énergétique 50.776 MJ; Émission de CO2 7.388 kg; Code CED 17 04 05; Masse de l'élément 1.05 kg; Volume 0.0005 m3
Déchets:
- emballage: re170203 Plastique. (composant de déchet); quantité 0.008 kg; Code CED 17 02 03; Masse de l'élément 1 kg; Volume 0.001667 m3

**mt15res402a** m² Panneau imperméabilisant en polystyrène extrudé avec rainures verticales
Données techniques: Coût énergétique 26.986 MJ; Émission de CO2 0.911 kg; Code CED 17 06 04; Masse de l'élément 0.27 kg; Volume 0.00045 m3
Déchets:
- emballage: re170203 Plastique; quantité 0.034 kg

**mt15res020re** m Bande de scellement
Données techniques: Coût énergétique 3.296 MJ; Émission de CO2 0.119 kg; Code CED 17 06 04; Masse de l'élément 0.023 kg; Volume 0.000038 m3
Déchets:
- emballage: re170203 Plastique; quantité 0.001 kg

**mt15res070a** U Cartouche de mastic adhésif élastique monocomposant
Données techniques: Coût énergétique 71.281 MJ; Émission de CO2 3.482 kg; Code CED 17 09 04; Masse de l'élément 0.36 kg; Volume 0.00024 m3
Déchets:
- emballage: re170203 Plastique; quantité 0.2 kg
