# Main courante en aluminium

- Propriété du fichier: CYPE Ingenieros S.A.
- Format: FIEBDC-3/2016
- Logiciel: Generador de precios de la construcción. CYPE Ingenieros, S.A.
- Date: 15/06/2024
- Devise: EUR
- Coûts indirects: 3 %
- Frais généraux: 13 %
- Bénéfice: 6 %
- TVA: 20 %

## F Aménagements et finitions

### FG Garde-corps et mains courantes

#### FGS Mains courantes d'escaliers

**FGS010** m Main courante en aluminium.
Main courante droite en aluminium laqué blanc, de 60x40 mm de section, avec des supports en aluminium fixés au parement à l'aide d'ancrage mécanique avec douilles en nylon et vis en acier inoxydable AISI 316. Comprend l'implantation des supports, la fixation des supports sur le parement, la fixation de la main courante sur les supports et la mise en place des bouchons aux extrémités. Élaborée en atelier et montée in situ.
Inclut: Implantation des supports. Fixation des supports au parement. Fixation de la main courante aux supports. Mise en place des bouchons d'arrêt.
Critère pour le métré: Longueur mesurée aux axes, selon documentation graphique du Projet.
Critère pour le mémoire: On mesurera, aux axes, la longueur réellement exécutée selon les spécifications du Projet.

| Code | U | Désignation | Quantité | Prix | Montant |
|---|---|---|---|---|---|
| mt26aaa033b | U | Ancrage mécanique avec cheville en nylon et vis en acier inoxydable AISI 316, à tête fraisée. (matériau) | 2 | 0.82 | 1.640 |
| mt25dpa010g | m | Main courante droite en aluminium laqué blanc, de 60x40 mm de section, avec supports en aluminium pour fixation au parement et bouchons aux extrémités en aluminium. (matériau) | 1 | 22.09 | 22.090 |
| mo011 | h | Compagnon professionnel III/CP2 monteur. (main-d'œuvre) | 0.2 | 30.2 | 6.040 |
| mo080 | h | Ouvrier professionnel II/OP monteur. (main-d'œuvre) | 0.2 | 26.02 | 5.204 |
| % | % | Frais de chantier des unités d'ouvrage | 2 % | 34.974 | 0.699 |
|  |  | Coûts directs |  |  | 35.673 |

Déchets:
- pose: mt26aaa033b Ancrage mécanique avec cheville en nylon et vis en acier inoxydable AISI 316, à tête fraisée; facteur de déchet 0.0023913
- pose: mt25dpa010g; facteur de déchet 0.024

## Ressources

**mt26aaa033b** U Ancrage mécanique avec cheville en nylon et vis en acier inoxydable AISI 316, à tête fraisée
Données techniques: Coût énergétique 2.540 MJ; Émission de CO2 0.313 kg; Code CED 17 04 05; Masse de l'élément 0.046 kg; Volume 0.000022 m3
Déchets:
- emballage: re150101 Emballages en papier et en carton. (composant de déchet); quantité 0.002 kg; Code CED 15 01 01; Masse de l'élément 1 kg; Volume 0.001333 m3
- emballage: re170203 Plastique. (composant de déchet); quantité 0.001 kg; Code CED 17 02 03; Masse de l'élément 1 kg; Volume 0.001667 m3

**mt25dpa010g** m Main courante droite en aluminium laqué blanc
Données techniques: Coût énergétique 82.975 MJ; Émission de CO2 5.918 kg; Code CED 17 04 02; Masse de l'élément 0.75 kg; Volume 0.0005 m3
Déchets:
- emballage: re170203 Plastique; quantité 0.008 kg
