# Isolation thermique dans les lames d'air d'un mur extérieur, par insufflation, depuis l'intérieur, de granulés en liège

- Propriété du fichier: CYPE Ingenieros S.A.
- Format: FIEBDC-3/2016
- Logiciel: Generador de precios de la construcción. CYPE Ingenieros, S.A.
- Date: 15/06/2024
- Devise: EUR
- Coûts indirects: 3 %
- Frais généraux: 13 %
- Bénéfice: 6 %
- TVA: 20 %

## F Aménagements et finitions

### FI Isolations intérieures

#### FIU Doublages

**FIU030** m² Isolation thermique dans les lames d'air d'un mur extérieur, par insufflation, depuis l'intérieur, de granulés en liège.
Isolation thermique au mur extérieur maçonné à double paroi, en remplissant l'intérieur de la lame d'air de 48 mm d'épaisseur moyenne, par insufflation, depuis l'intérieur, de granulés de liège naturel, issu de bouchons recyclés, sans additifs, de granulométrie comprise entre 2 et 6 mm, densité entre 65 et 70 kg/m³ et conductivité thermique entre 0,045 et 0,050 W/(mK). Comprend le mortier de chaux, pour le bouchage des trous réalisés dans le parement.
Inclut: Inspection endoscopique de la lame d'air. Implantation et réalisation des trous dans le parement. Protection des éléments du contour qui pourraient être affectés pendant les travaux d'insufflation. Insufflation de l'isolant. Tapotements sur le parement pour faciliter le compactage de l'isolant. Bouchage des trous. Nettoyage final.
Critère pour le métré: Surface mesurée selon documentation graphique du Projet.
Critère pour le mémoire: On mesurera la surface réellement exécutée selon les spécifications du Projet.

| Code | U | Désignation | Quantité | Prix | Montant |
|---|---|---|---|---|---|
| mt16fso010la | m³ | Granulés de liège naturel, issu de bouchons recyclés, sans additifs, de granulométrie comprise entre 2 et 6 mm, densité entre 65 et 70 kg/m³ et conductivité thermique entre 0,045 et 0,050 W/(mK). (matériau) | 0.05 | 267.96 | 13.398 |
| mt09mck010d | kg | Mortier de chaux, composé de chaux hydraulique naturelle, type NHL 3,5, pouzzolanes, sables de silice et de marbre blanc et poussière de marbre, résistance à la compression 5 N/mm², avec un contenu très bas de composés organiques volatiles (COV); M-5 selon NF EN 998-2. (matériau) | 0.2 | 0.56 | 0.112 |
| mq08mpa010 | h | Machine à insuffler l'isolant dans des lames d'air. (matériel) | 0.11 | 14.56 | 1.602 |
| mo030 | h | Compagnon professionnel III/CP2 poseur d'isolants en vrac ou en mousse. (main-d'œuvre) | 0.11 | 29.25 | 3.218 |
| mo068 | h | Ouvrier professionnel II/OP poseur d'isolants en vrac ou en mousse. (main-d'œuvre) | 0.13 | 26.02 | 3.383 |
| % | % | Frais de chantier des unités d'ouvrage | 2 % | 21.713 | 0.434 |
|  |  | Coûts directs |  |  | 22.147 |

Déchets:
- pose: mt16fso010la; facteur de déchet 0.014
- pose: mt09mck010d; facteur de déchet 0.018762

## Ressources

**mt16fso010la** m³ Granulés de liège naturel
Données techniques: Coût énergétique 4560.300 MJ; Émission de CO2 -116.100 kg; Code CED 17 02 01; Masse de l'élément 67.5 kg; Volume 0.061364 m3

**mt09mck010d** kg Mortier de chaux
Données techniques: Coût énergétique 4.265 MJ; Émission de CO2 0.258 kg; Code CED 17 01 01; Masse de l'élément 1 kg; Volume 0.000667 m3
Déchets:
- emballage: re150101 Emballages en papier et en carton. (composant de déchet); quantité 0.009 kg; Code CED 15 01 01; Masse de l'élément 1 kg; Volume 0.001333 m3
