# Faux plafond démontable de lames métalliques

- Propriété du fichier: CYPE Ingenieros S.A.
- Format: FIEBDC-3/2016
- Logiciel: Generador de precios de la construcción. CYPE Ingenieros, S.A.
- Date: 15/06/2024
- Devise: EUR
- Coûts indirects: 3 %
- Frais généraux: 13 %
- Bénéfice: 6 %
- TVA: 20 %

## F Aménagements et finitions

### FL Revêtements de plafonds

#### FLT Plafonds suspendus démontables, métalliques

**FLT020** m² Faux plafond démontable de lames métalliques.
Faux plafond suspendu démontable, situé à une hauteur inférieure à 4 m, constitué de: OSSATURE: ossature métallique cachée fixée au plancher ou élément porteur avec des tiges et des crochets; LAMES MÉTALLIQUES: lames horizontales à surface perforée, en acier galvanisé, et de 300 mm de largeur, placées bout-à-bout. Comprend, les fixations pour l'ancrage des profilés et les accessoires de montage.
Inclut: Implantation des axes de l'ossature modulaire. Signalisation des points d'ancrage au plancher ou à l'élément support. Nivellement et suspension des profilés primaires et secondaires de l'ossature. Découpe et assemblage des lames. Résolution des rencontres et des points singuliers. Réalisation de vides pour la réception d'éventuels éléments d'ancrage et/ou d'installations.
Critère pour le métré: Surface mesurée entre les parements, selon documentation graphique du Projet, sans déduire les trémies pour les installations.
Critère pour le mémoire: On mesurera la surface réellement exécutée selon les spécifications du Projet, sans décompter les trémies pour les installations.

| Code | U | Désignation | Quantité | Prix | Montant |
|---|---|---|---|---|---|
| mt12flh010c | m | Lame horizontale à surface perforée, en acier galvanisé, de 300 mm de largeur et 0,5 mm d'épaisseur, pour faux plafonds démontables avec ossature cachée. (matériau) | 3.417 | 6.16 | 21.049 |
| mt12fpg030hk | m | Cornière 24/24/3000 mm, couleur blanche, en acier galvanisé, selon NF EN 13964. (matériau) | 1 | 0.49 | 0.490 |
| mt12fpg070b | m | Profilé d'écartement en U 26/15,5/600 mm, en acier galvanisé. (matériau) | 0.5 | 0.4 | 0.200 |
| mt12fpg070a | m | Profilé d'écartement en U 26/15,5/300 mm, en acier galvanisé. (matériau) | 0.5 | 0.29 | 0.145 |
| mt12fpg070c | m | Profilé d'écartement en U 26/15,5/1200 mm, en acier galvanisé. (matériau) | 0.5 | 0.7 | 0.350 |
| mt12psg210a | U | Attache pour faux plafonds suspendus. (matériau) | 1.25 | 0.36 | 0.450 |
| mt12psg210b | U | Goupille pour la fixation de la suspente, en faux plafonds suspendus. (matériau) | 1.25 | 0.04 | 0.050 |
| mt12psg210c | U | Connexion supérieure pour fixer la tige à la suspente, en faux plafonds suspendus. (matériau) | 1.25 | 0.56 | 0.700 |
| mt12psg190 | U | Tige d'accroche. (matériau) | 1.25 | 0.37 | 0.463 |
| mt12psg220 | U | Fixation composée d'une cheville et d'une vis 5x27. (matériau) | 1.25 | 0.06 | 0.075 |
| mo015 | h | Compagnon professionnel III/CP2 monteur de faux plafonds en plaques de plâtre. (main-d'œuvre) | 0.24 | 30.2 | 7.248 |
| mo082 | h | Ouvrier professionnel II/OP monteur de faux plafonds en plaques de plâtre. (main-d'œuvre) | 0.24 | 26.02 | 6.245 |
| % | % | Frais de chantier des unités d'ouvrage | 2 % | 37.465 | 0.749 |
|  |  | Coûts directs |  |  | 38.214 |

Déchets:
- pose: mt12flh010c; facteur de déchet 0.0053
- pose: mt12fpg030hk Cornière 24/24/3000 mm, couleur blanche, en acier galvanisé, selon NF EN 13964; facteur de déchet 0.0188
- pose: mt12fpg070b Profilé d'écartement en U 26/15,5/600 mm, en acier galvanisé; facteur de déchet 0.0188
- pose: mt12fpg070a Profilé d'écartement en U 26/15,5/300 mm, en acier galvanisé; facteur de déchet 0.0188
- pose: mt12fpg070c Profilé d'écartement en U 26/15,5/1200 mm, en acier galvanisé; facteur de déchet 0.0188

## Ressources

**mt12flh010c** m Lame horizontale à surface perforée
Données techniques: Coût énergétique 30.142 MJ; Émission de CO2 3.034 kg; Code CED 17 04 05; Masse de l'élément 1.17 kg; Volume 0.000557 m3
Déchets:
- emballage: re170203 Plastique. (composant de déchet); quantité 0.008 kg; Code CED 17 02 03; Masse de l'élément 1 kg; Volume 0.001667 m3

**mt12fpg030hk** m Cornière 24/24/3000 mm, couleur blanche, en acier galvanisé, selon NF EN 13964
Données techniques: Coût énergétique 5.504 MJ; Émission de CO2 0.536 kg; Code CED 17 04 05; Masse de l'élément 0.2 kg; Volume 0.000095 m3
Déchets:
- emballage: re170203 Plastique; quantité 0.005 kg

**mt12fpg070b** m Profilé d'écartement en U 26/15,5/600 mm, en acier galvanisé
Données techniques: Coût énergétique 44.236 MJ; Émission de CO2 1.361 kg; Code CED 17 04 05; Masse de l'élément 0.33 kg; Volume 0.000157 m3
Déchets:
- emballage: re170203 Plastique; quantité 0.005 kg

**mt12fpg070a** m Profilé d'écartement en U 26/15,5/300 mm, en acier galvanisé
Données techniques: Coût énergétique 44.236 MJ; Émission de CO2 1.361 kg; Code CED 17 04 05; Masse de l'élément 0.33 kg; Volume 0.000157 m3
Déchets:
- emballage: re170203 Plastique; quantité 0.005 kg

**mt12fpg070c** m Profilé d'écartement en U 26/15,5/1200 mm, en acier galvanisé
Données techniques: Coût énergétique 44.236 MJ; Émission de CO2 1.361 kg; Code CED 17 04 05; Masse de l'élément 0.33 kg; Volume 0.000157 m3
Déchets:
- emballage: re170203 Plastique; quantité 0.005 kg
