# Couche de mortier de chaux sur parement intérieur

- Propriété du fichier: CYPE Ingenieros S.A.
- Format: FIEBDC-3/2016
- Logiciel: Generador de precios de la construcción. CYPE Ingenieros, S.A.
- Date: 19/05/2024
- Devise: EUR
- Coûts indirects: 3 %
- Frais généraux: 13 %
- Bénéfice: 6 %
- TVA: 20 %

## F Aménagements et finitions

### FO Enduits de mortier industriel

#### FOH Couches d'enduit à la chaux

**FOH010** m² Couche de mortier de chaux sur parement intérieur.
Couche de mortier de chaux, type GP CSIII W1, selon NF EN 998-1, couleur grise, de 15 mm d'épaisseur, lissé à la règle, avec finition talochée, application mécanique, sur parement intérieur en maçonnerie de terre cuite, vertical, jusqu'à 3 m de hauteur; application préalable du même mortier avec latex, composé de résine synthétique en dispersion aqueuse et d'additifs organiques et inorganiques, pour régulariser la porosité et améliorer l'adhérence du support, déficient dans le 1% de la surface support. Comprend les profilés en PVC, pour la réalisation des joints.
Critère d'évaluation économique: Le prix comprend la protection des éléments du contour qui pourraient être affectés pendant les travaux et la résolution des points singuliers.
Inclut: Préparation de la surface support. Calepinage des pans. Mise en place de règles et de cordeaux. Mise en place des taquets. Réalisation des guides. Application du produit régulant l'absorption. Préparation du mortier. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt28mim020a | kg | Mortier de chaux, type GP CSIII W1, selon NF EN 998-1, pour utilisation à l'intérieur ou à l'extérieur, couleur grise, composé de chaux aérée, agglomérants hydrauliques, granulats sélectionnés et additifs organiques et inorganiques, à appliquer par projection mécanique, fourni en sacs. (matériau) | 18.763 | 0.33 | 6.192 |
| mt28mim005a | kg | Latex, composé de résine synthétique en dispersion aqueuse et d'additifs organiques et inorganiques. (matériau) | 0.003 | 5.92 | 0.018 |
| mt08aaa010a | m³ | Eau. (matériau) | 0.005 | 1.5 | 0.008 |
| mt28mon030 | m | Profilé pour joints en PVC. (matériau) | 0.75 | 0.35 | 0.263 |
| mq06pym010 | h | Mélangeuse-pompeuse pour mortiers et plâtres projetés, de 3 m³/h. (matériel) | 0.23 | 8.52 | 1.960 |
| mo039 | h | Compagnon professionnel III/CP2 enduiseur. (main-d'œuvre) | 0.398 | 29.25 | 11.642 |
| mo111 | h | Ouvrier d'exécution I/OE2 enduiseur. (main-d'œuvre) | 0.189 | 25.75 | 4.867 |
| % | % | Frais de chantier des unités d'ouvrage | 2 % | 24.950 | 0.499 |
|  |  | Coûts directs |  |  | 25.449 |

Déchets:
- pose: mt28mim020a; facteur de déchet 0.0198
- pose: mt28mim005a Latex, composé de résine synthétique en dispersion aqueuse et d'additifs organiques et inorganiques; facteur de déchet 0.031574
- pose: mt28mon030 Profilé pour joints en PVC; facteur de déchet 0.08

## Ressources

**mt28mim020a** kg Mortier de chaux
Données techniques: Coût énergétique 4.265 MJ; Émission de CO2 0.258 kg; Code CED 17 01 01; Masse de l'élément 1 kg; Volume 0.000667 m3
Déchets:
- emballage: re150101 Emballages en papier et en carton. (composant de déchet); quantité 0.009 kg; Code CED 15 01 01; Masse de l'élément 1 kg; Volume 0.001333 m3

**mt28mim005a** kg Latex, composé de résine synthétique en dispersion aqueuse et d'additifs organiques et inorganiques
Données techniques: Coût énergétique 75.527 MJ; Émission de CO2 2.872 kg; Code CED 17 09 04; Masse de l'élément 1 kg; Volume 0.000667 m3
Déchets:
- emballage: re170203 Plastique. (composant de déchet); quantité 0.003 kg; Code CED 17 02 03; Masse de l'élément 1 kg; Volume 0.001667 m3

**mt08aaa010a** m³ Eau
Données techniques: Coût énergétique 60.000 MJ; Émission de CO2 30.000 kg

**mt28mon030** m Profilé pour joints en PVC
Données techniques: Coût énergétique 8.631 MJ; Émission de CO2 0.272 kg; Code CED 17 02 03; Masse de l'élément 0.07 kg; Volume 0.000117 m3
Déchets:
- emballage: re170201 Bois. (composant de déchet); quantité 0.04 kg; Code CED 17 02 01; Masse de l'élément 1 kg; Volume 0.000909 m3
- emballage: re170203 Plastique; quantité 0.001 kg
