# Revêtement en liège, sur parement extérieur

- Propriété du fichier: CYPE Ingenieros S.A.
- Format: FIEBDC-3/2016
- Logiciel: Generador de precios de la construcción. CYPE Ingenieros, S.A.
- Date: 19/05/2024
- Devise: EUR
- Coûts indirects: 3 %
- Frais généraux: 13 %
- Bénéfice: 6 %
- TVA: 20 %

## F Aménagements et finitions

### FO Enduits de mortier industriel

#### FOT Enduits thermiques

**FOT040** m² Revêtement en liège, sur parement extérieur.
Revêtement en liège de granulométrie comprise entre 0,1 et 1 mm, couleur à choisir, appliqué en deux couches, de 2 mm d'épaisseur totale, application mécanique, application préalable d'impression monocomposante, en émulsion aqueuse, pour utilisation à l'intérieur ou à l'extérieur, couleur grise, sur parement extérieur en mortier.
Critère d'évaluation économique: Le prix comprend la protection des éléments du contour qui pourraient être affectés pendant les travaux et la résolution des points singuliers.
Inclut: Préparation de la surface support. Application de la couche d'apprêt. Préparation du revêtement. Application du revêtement.
Critère pour le métré: Surface mesurée selon documentation graphique du Projet, en déduisant les ouvertures de surface supérieure à 1 m², en ajoutant en échange la surface de la partie intérieure de l'ouverture. Dans les ouvertures qui ne seraient pas déduites, les travaux pour réaliser la surface intérieure de l'ouverture sont pris en compte.
Critère pour le mémoire: On mesurera la surface réellement exécutée selon les spécifications du Projet, en déduisant les ouvertures de surface supérieure à 1 m², en ajoutant en échange la surface de la partie intérieure de l'ouverture. Dans les ouvertures qui ne seraient pas déduites, les travaux pour réaliser la surface intérieure de l'ouverture sont pris en compte.

| Code | U | Désignation | Quantité | Prix | Montant |
|---|---|---|---|---|---|
| mt28rso005b | kg | Impression monocomposante, en émulsion aqueuse, pour utilisation à l'intérieur ou à l'extérieur, couleur grise. (matériau) | 0.17 | 11.09 | 1.885 |
| mt28rso010b | kg | Revêtement en liège de granulométrie comprise entre 0,1 et 1 mm, pour utilisation à l'extérieur, couleur à choisir, à base de liège, résines, siloxanes et poudre de diatomées, conductivité thermique 0,086 W/(mK), densité 920 kg/m³, respirante, hydrofuge, de haute élasticité, avec effet antimoisissure, avec une résistance aux rayons UV, aux températures élevées et aux intempéries; selon NF EN 1504-2. (matériau) | 1.05 | 12.13 | 12.737 |
| mq06pym010 | h | Mélangeuse-pompeuse pour mortiers et plâtres projetés, de 3 m³/h. (matériel) | 0.22 | 8.52 | 1.874 |
| mo039 | h | Compagnon professionnel III/CP2 enduiseur. (main-d'œuvre) | 0.425 | 29.25 | 12.431 |
| mo111 | h | Ouvrier d'exécution I/OE2 enduiseur. (main-d'œuvre) | 0.142 | 25.75 | 3.657 |
| % | % | Frais de chantier des unités d'ouvrage | 2 % | 32.584 | 0.652 |
|  |  | Coûts directs |  |  | 33.236 |

Déchets:
- pose: mt28rso005b Impression monocomposante, en émulsion aqueuse, pour utilisation à l'intérieur ou à l'extérieur, couleur grise; facteur de déchet 0.03
- pose: mt28rso010b; facteur de déchet 0.007

## Ressources

**mt28rso005b** kg Impression monocomposante, en émulsion aqueuse, pour utilisation à l'intérieur ou à l'extérieur, couleur grise
Données techniques: Coût énergétique 75.527 MJ; Émission de CO2 2.872 kg; Code CED 17 09 04; Masse de l'élément 1 kg; Volume 0.000667 m3
Déchets:
- emballage: re170203 Plastique. (composant de déchet); quantité 0.003 kg; Code CED 17 02 03; Masse de l'élément 1 kg; Volume 0.001667 m3

**mt28rso010b** kg Revêtement en liège de granulométrie comprise entre 0,1 et 1 mm
Données techniques: Coût énergétique 67.560 MJ; Émission de CO2 -1.720 kg; Code CED 17 02 01; Masse de l'élément 1 kg; Volume 0.000909 m3
