# Peinture naturelle d'origine minérale au silicate, photocatalytique, sur parement intérieur en béton

- Propriété du fichier: CYPE Ingenieros S.A.
- Format: FIEBDC-3/2016
- Logiciel: Generador de precios de la construcción. CYPE Ingenieros, S.A.
- Date: 23/05/2024
- Devise: EUR
- Coûts indirects: 3 %
- Frais généraux: 13 %
- Bénéfice: 6 %
- TVA: 20 %

## F Aménagements et finitions

### FP Peintures

#### FPP Peintures naturelles d'origine minérale photocatalytiques

**FPP010** m² Peinture naturelle d'origine minérale au silicate, photocatalytique, sur parement intérieur en béton.
Application manuelle de deux couches de peinture naturelle d'origine minérale au silicate, photocatalytique, avec un contenu très bas de composés organiques volatiles (COV), couleur blanche, finition mate, texture lisse, la première non diluée et la suivante diluée avec 10% de diluante, à base de silicate potassique, (rendement: 0,13 kg/m²); sur parement intérieur en béton, vertical, jusqu'à 3 m de hauteur. Comprend la solution d'acide chlorhydrique à 10% pour éliminer les efflorescences salines (salpêtre) présentes dans le 10% de la surface support.
Critère d'évaluation économique: Le prix comprend la protection des éléments du contour qui pourraient être affectés pendant les travaux et la résolution des points singuliers.
Inclut: Préparation et nettoyage préalable du support. Préparation du mélange. Application d'une couche de fond et une couche de finition.
Critère pour le métré: Surface mesurée selon documentation graphique du Projet, avec le même critère que le support de base.
Critère pour le mémoire: On mesurera la surface réellement exécutée selon les spécifications du Projet, avec le même critère que le support de base.

| Code | U | Désignation | Quantité | Prix | Montant |
|---|---|---|---|---|---|
| mt27pfj120 | l | Solution d'acide chlorydrique diluée dans l'eau à dix pour cent. (matériau) | 0.03 | 5 | 0.150 |
| mt27pma030a | kg | Peinture naturelle d'origine minérale au silicate, photocatalytique, pour intérieur, à base de silicate potassique, sans dissolvants, de couleur blanche, finition mate, texture lisse, antibactérienne, avec propriétés ignifuges, respirante, perméable à la vapeur d'eau, avec un contenu de substances organiques volatiles (VOC) < 5 g/l, avec essai de réduction de NOx, selon ISO 22197-1; à appliquer à la brosse, au rouleau ou au pistolet. (matériau) | 0.26 | 10.59 | 2.753 |
| mt27pma035 | kg | Diluante, à base de silicate potassique. (matériau) | 0.013 | 14.15 | 0.184 |
| mo038 | h | Compagnon professionnel III/CP2 peintre. (main-d'œuvre) | 0.084 | 29.25 | 2.457 |
| mo076 | h | Ouvrier professionnel II/OP peintre. (main-d'œuvre) | 0.088 | 26.02 | 2.290 |
| % | % | Frais de chantier des unités d'ouvrage | 2 % | 7.834 | 0.157 |
|  |  | Coûts directs |  |  | 7.991 |

Déchets:
- pose: mt27pfj120 Solution d'acide chlorydrique diluée dans l'eau à dix pour cent; facteur de déchet 0.014
- pose: mt27pma030a; facteur de déchet 0.0275
- pose: mt27pma035 Diluante, à base de silicate potassique; facteur de déchet 0.0275

## Ressources

**mt27pfj120** l Solution d'acide chlorydrique diluée dans l'eau à dix pour cent
Données techniques: Coût énergétique 2.026 MJ; Émission de CO2 0.136 kg; Code CED 06 01 06; Masse de l'élément 1.049 kg; Volume 0.001049 m3
Déchets:
- emballage: re170203 Plastique. (composant de déchet); quantité 0.003 kg; Code CED 17 02 03; Masse de l'élément 1 kg; Volume 0.001667 m3

**mt27pma030a** kg Peinture naturelle d'origine minérale au silicate
Données techniques: Coût énergétique 38.400 MJ; Émission de CO2 1.836 kg; Code CED 08 01 11; Masse de l'élément 1 kg; Volume 0.001111 m3
Déchets:
- emballage: re170203 Plastique; quantité 0.045 kg

**mt27pma035** kg Diluante, à base de silicate potassique
Données techniques: Coût énergétique 100.786 MJ; Émission de CO2 14.841 kg; Code CED 08 01 21; Masse de l'élément 1 kg; Volume 0.001111 m3
Déchets:
- emballage: re150104 Emballages métalliques. (composant de déchet); quantité 0.08 kg; Code CED 15 01 04; Masse de l'élément 1 kg; Volume 0.001667 m3
