# Pièce pour liaison à cisaillement de l'extrémité d'une poutre ou d'une poutrelle en bois

- Propriété du fichier: CYPE Ingenieros S.A.
- Format: FIEBDC-3/2016
- Logiciel: Generador de precios de la construcción. CYPE Ingenieros, S.A.
- Date: 15/06/2024
- Devise: EUR
- Coûts indirects: 3 %
- Frais généraux: 13 %
- Bénéfice: 6 %
- TVA: 20 %

## G Structure et gros oeuvre

### GO Poteaux, poutres et ossatures

#### GOB Bois

**GOB150** U Pièce pour liaison à cisaillement de l'extrémité d'une poutre ou d'une poutrelle en bois.
Pièce métallique vue en acier NF EN 10346 S250GD+Z avec protection Z275 face à la corrosion, avec 42 mm d'ailes intérieures, de 70x125 mm dans la zone à connecter et 2 mm d'épaisseur, fixée à la structure porteuse en bois avec 60 vis, de 5 mm de diamètre et 25 mm de longueur, et fixée à la poutre ou à la poutrelle avec 60 vis autoforeuses pour bois, de 3,5 mm de diamètre et 40 mm de longueur, en acier galvanisé avec revêtement en chrome; pour liaison à cisaillement de l'extrémité d'une poutre ou d'une poutrelle en bois.
Inclut: Implantation. Signalisation des points d'ancrage. Mise en place et fixation provisoire de la pièce. Aplomb et nivellement définitifs. Fixation de la pièce à la structure porteuse. Fixation de la pièce à la poutre ou à la poutrelle.
Critère pour le métré: Nombre d'unités prévues, selon documentation graphique du Projet.
Critère pour le mémoire: On mesurera le nombre d'unités réellement exécutées selon les spécifications du Projet.

| Code | U | Désignation | Quantité | Prix | Montant |
|---|---|---|---|---|---|
| mt07emr020an1Ou | U | Pièce métallique vue en acier NF EN 10346 S250GD+Z avec protection Z275 face à la corrosion, avec 42 mm d'ailes intérieures, de 70x125 mm dans la zone à connecter et 2 mm d'épaisseur, de 42 mm d'appui supérieur et 80 mm d'appui inférieur. (matériau) | 1 | 5.98 | 5.980 |
| mt07emr113ac | U | Vis autoforeuse pour bois, de 3,5 mm de diamètre et 40 mm de longueur, en acier galvanisé avec revêtement en chrome. (matériau) | 60 | 0.05 | 3.000 |
| mt07emr112aa | U | Vis en acier galvanisé avec revêtement antifriction, de 5 mm de diamètre et 25 mm de longueur, pour la fixation de plaques métalliques perforées. (matériau) | 60 | 0.26 | 15.600 |
| mo048 | h | Compagnon professionnel III/CP2 charpentier bois. (main-d'œuvre) | 0.303 | 30.72 | 9.308 |
| mo095 | h | Ouvrier professionnel II/OP charpentier bois. (main-d'œuvre) | 0.144 | 27.32 | 3.934 |
| % | % | Frais de chantier des unités d'ouvrage | 2 % | 37.822 | 0.756 |
|  |  | Coûts directs |  |  | 38.578 |

Déchets:
- pose: mt07emr020an1Ou; facteur de déchet 0.02
- pose: mt07emr113ac Vis autoforeuse pour bois, de 3,5 mm de diamètre et 40 mm de longueur, en acier galvanisé avec revêtement en chrome; facteur de déchet 0.00505263
- pose: mt07emr112aa; facteur de déchet 0.00428571

## Ressources

**mt07emr020an1Ou** U Pièce métallique vue en acier NF EN 10346 S250GD+Z avec protection Z275 face à la corrosion
Données techniques: Coût énergétique 3.769 MJ; Émission de CO2 0.190 kg; Code CED 17 04 05; Masse de l'élément 0.137 kg; Volume 0.000065 m3
Déchets:
- emballage: re170203 Plastique. (composant de déchet); quantité 0.025 kg; Code CED 17 02 03; Masse de l'élément 1 kg; Volume 0.001667 m3

**mt07emr113ac** U Vis autoforeuse pour bois, de 3,5 mm de diamètre et 40 mm de longueur, en acier galvanisé avec revêtement en chrome
Données techniques: Coût énergétique 0.239 MJ; Émission de CO2 0.025 kg; Code CED 17 04 05; Masse de l'élément 0.0095 kg; Volume 0.000005 m3
Déchets:
- emballage: re150101 Emballages en papier et en carton. (composant de déchet); quantité 0.001 kg; Code CED 15 01 01; Masse de l'élément 1 kg; Volume 0.001333 m3

**mt07emr112aa** U Vis en acier galvanisé avec revêtement antifriction
Données techniques: Coût énergétique 0.065 MJ; Émission de CO2 0.007 kg; Code CED 17 04 05; Masse de l'élément 0.0021 kg
Déchets:
- emballage: re150101 Emballages en papier et en carton; quantité 0.001 kg
