# Pied de poteau avec appui fixe

- Propriété du fichier: CYPE Ingenieros S.A.
- Format: FIEBDC-3/2016
- Logiciel: Generador de precios de la construcción. CYPE Ingenieros, S.A.
- Date: 01/06/2024
- Devise: EUR
- Coûts indirects: 3 %
- Frais généraux: 13 %
- Bénéfice: 6 %
- TVA: 20 %

## G Structure et gros oeuvre

### GO Poteaux, poutres et ossatures

#### GOB Bois

**GOB170** U Pied de poteau avec appui fixe.
Pied de poteau en U pour poteau circulaire, en acier NF EN 10025 S235JR, avec protection Z275 face à la corrosion, de 100 mm de diamètre mm dans la zone à connecter au poteau, boulon de 20 mm de diamètre et 200 mm de longueur, encastré dans le béton frais et 3 mm d'épaisseur; constituant un appui fixe de 130 mm de hauteur pour poteau en bois; et fixé au poteau avec 60 vis autoforeuses pour bois, de 8 mm de diamètre et 80 mm de longueur, en acier galvanisé avec revêtement en chrome.
Inclut: Mise en place et fixation provisoire des éléments d'union. Aplomb et nivellement. Réglages des pièces et ajustement définitif des assemblages entre les différents composants de la structure.
Critère pour le métré: Nombre d'unités prévues, selon documentation graphique du Projet.
Critère pour le mémoire: On mesurera le nombre d'unités réellement exécutées selon les spécifications du Projet.

| Code | U | Désignation | Quantité | Prix | Montant |
|---|---|---|---|---|---|
| mt07emr012kjnae | U | Pied de poteau en U pour poteau circulaire, en acier NF EN 10025 S235JR, avec protection Z275 face à la corrosion, de 100 mm de diamètre mm dans la zone à connecter au poteau, boulon de 20 mm de diamètre et 200 mm de longueur, pour emboutir dans le béton frais et 3 mm d'épaisseur; pour la réalisation d'appui fixe dans poteau en bois, de 130 mm de hauteur. (matériau) | 1 | 23.9 | 23.900 |
| mt07emr113fh | U | Vis autoforeuse pour bois, de 8 mm de diamètre et 80 mm de longueur, en acier galvanisé avec revêtement en chrome. (matériau) | 60 | 0.28 | 16.800 |
| mo048 | h | Compagnon professionnel III/CP2 charpentier bois. (main-d'œuvre) | 0.22 | 30.72 | 6.758 |
| mo095 | h | Ouvrier professionnel II/OP charpentier bois. (main-d'œuvre) | 0.22 | 27.32 | 6.010 |
| % | % | Frais de chantier des unités d'ouvrage | 2 % | 53.468 | 1.069 |
|  |  | Coûts directs |  |  | 54.537 |

Déchets:
- pose: mt07emr012kjnae; facteur de déchet 0.006
- pose: mt07emr113fh Vis autoforeuse pour bois, de 8 mm de diamètre et 80 mm de longueur, en acier galvanisé avec revêtement en chrome; facteur de déchet 0.00431579

## Ressources

**mt07emr012kjnae** U Pied de poteau en U pour poteau circulaire
Données techniques: Coût énergétique 15.671 MJ; Émission de CO2 0.804 kg; Code CED 17 04 05; Masse de l'élément 1.2 kg; Volume 0.000571 m3
Déchets:
- emballage: re170203 Plastique. (composant de déchet); quantité 0.04 kg; Code CED 17 02 03; Masse de l'élément 1 kg; Volume 0.001667 m3

**mt07emr113fh** U Vis autoforeuse pour bois, de 8 mm de diamètre et 80 mm de longueur, en acier galvanisé avec revêtement en chrome
Données techniques: Coût énergétique 0.253 MJ; Émission de CO2 0.026 kg; Code CED 17 04 05; Masse de l'élément 0.0095 kg; Volume 0.000005 m3
Déchets:
- emballage: re150101 Emballages en papier et en carton. (composant de déchet); quantité 0.001 kg; Code CED 15 01 01; Masse de l'élément 1 kg; Volume 0.001333 m3
