# Démontage d'un poteau métallique

- Propriété du fichier: CYPE Ingenieros S.A.
- Format: FIEBDC-3/2016
- Logiciel: Generador de precios de la construcción. CYPE Ingenieros, S.A.
- Date: 15/06/2024
- Devise: EUR
- Coûts indirects: 3 %
- Frais généraux: 13 %
- Bénéfice: 6 %
- TVA: 20 %

## G Structure et gros oeuvre

### GO Poteaux, poutres et ossatures

#### GOD Démolition

**GOD050** m Démontage d'un poteau métallique.
Démontage de poteau métallique, constitué de pièces simples de profilé en acier laminé IPE 450 ou similaire, de jusqu'à 3 m de longueur moyenne, avec poste d'oxycoupage, et chargement manuel dans le camion ou la benne.
Inclut: Démontage de l'élément. Retrait et stockage du matériau démonté. Nettoyage des restes d'ouvrage. Chargement manuel du matériau démonté et des restes d'ouvrage dans le camion ou la benne.
Critère pour le métré: Longueur mesurée selon documentation graphique du Projet.
Critère pour le mémoire: On mesurera la longueur réellement démontée selon les spécifications du Projet.

| Code | U | Désignation | Quantité | Prix | Montant |
|---|---|---|---|---|---|
| mq08sol010 | h | Poste d'oxycoupage, avec acétylène comme combustible et oxygène comme comburant. (matériel) | 0.178 | 8.25 | 1.469 |
| mo019 | h | Compagnon professionnel III/CP2 soudeur. (main-d'œuvre) | 0.178 | 29.71 | 5.288 |
| mo113 | h | Ouvrier d'exécution I/OE1 construction. (main-d'œuvre) | 0.71 | 24.51 | 17.402 |
| % | % | Frais de chantier des unités d'ouvrage | 2 % | 24.159 | 0.483 |
|  |  | Coûts directs |  |  | 24.642 |

Déchets:
- démolition: ruo170405 Fer et acier. (composant de déchet); quantité 77.6 kg; Code CED 17 04 05; Masse de l'élément 1 kg; Volume 0.000476 m3
