# Appui élastomérique, rectangulaire

- Propriété du fichier: CYPE Ingenieros S.A.
- Format: FIEBDC-3/2016
- Logiciel: Generador de precios de la construcción. CYPE Ingenieros, S.A.
- Date: 15/06/2024
- Devise: EUR
- Coûts indirects: 3 %
- Frais généraux: 13 %
- Bénéfice: 6 %
- TVA: 20 %

## G Structure et gros oeuvre

### GO Poteaux, poutres et ossatures

#### GOE Éléments d'appui

**GOE010** U Appui élastomérique, rectangulaire.
Appui élastomère fretté, rectangulaire, sur une base de nivellement, composé de feuillets de néoprène avec au moins deux frettes en acier enrobées, et une frette en acier dans les faces inférieure et supérieure, avec quatre boulons d'ancrage de chaque côté, de 200x200 mm de section et 30 mm d'épaisseur, type C2, selon NF EN 1337-3, pour appuis structuraux élastiques.
Critère d'évaluation économique: Le prix ne comprend pas la base de nivellement.
Inclut: Implantation des axes. Mise en place des appuis.
Critère pour le métré: Nombre d'unités prévues, selon documentation graphique du Projet.
Critère pour le mémoire: On mesurera le nombre d'unités réellement mises en place selon les spécifications du Projet.

| Code | U | Désignation | Quantité | Prix | Montant |
|---|---|---|---|---|---|
| mt07ewa010d | m³ | Appui élastomérique structural fretté, composé de feuillets de néoprène avec au moins deux frettes en acier enrobées, et une frette en acier dans les faces inférieure et supérieure, avec quatre boulons d'ancrage de chaque côté, type C2 selon NF EN 1337-3. (matériau) | 0.001 | 25220 | 25.220 |
| mo047 | h | Compagnon professionnel III/CP2 charpentier métal. (main-d'œuvre) | 0.15 | 30.72 | 4.608 |
| mo094 | h | Ouvrier professionnel II/OP charpentier métal. (main-d'œuvre) | 0.15 | 27.32 | 4.098 |
| % | % | Frais de chantier des unités d'ouvrage | 2 % | 33.926 | 0.679 |
|  |  | Coûts directs |  |  | 34.605 |

Déchets:
- pose: mt07ewa010d; facteur de déchet 0.0316714

## Ressources

**mt07ewa010d** m³ Appui élastomérique structural fretté
Données techniques: Coût énergétique 148832.399 MJ; Émission de CO2 3672.009 kg; Code CED 17 02 03; Masse de l'élément 1240 kg; Volume 2.066667 m3
Déchets:
- emballage: re170203 Plastique. (composant de déchet); quantité 0.334 kg; Code CED 17 02 03; Masse de l'élément 1 kg; Volume 0.001667 m3
