# Portique de limitation de hauteur

- Propriété du fichier: CYPE Ingenieros S.A.
- Format: FIEBDC-3/2016
- Logiciel: Generador de precios de la construcción. CYPE Ingenieros, S.A.
- Date: 19/05/2024
- Devise: EUR
- Coûts indirects: 3 %
- Frais généraux: 13 %
- Bénéfice: 6 %
- TVA: 20 %

## S Sécurité et santé

### SS Signalisation de chantier

#### SSB Balisage

**SSB110** U Portique de limitation de hauteur.
Protection des lignes électriques aériennes avec un portique de limitation de hauteur libre de 5 m composé des éléments suivants: 2 rondins en bois de 15/20 cm de diamètre, enfoncés dans le terrain, espacés de 6 m, amortissables en 5 utilisations; un câble tendu d'acier de 10 mm de diamètre situé au niveau de la partie supérieure des rondins et cordon de balisage avec des guirlandes réfléchissantes de plastique, couleur jaune et noire, suspendu sur le câble. Comprend l'excavation, le montage, le contreventement des supports, le panneau de signalisation temporaire de limitation de hauteur, la maintenance dans des conditions sûres durant toute la période de temps requise et le démontage.
Critère pour le métré: Nombre d'unités prévues, selon Plan général de coordination en matière de sécurité et de protection de la santé.
Critère pour le mémoire: On mesurera le nombre d'unités réellement exécutées selon spécifications d'Étude ou d'Étude Basique de Sécurité et Santé.

| Code | U | Désignation | Quantité | Prix | Montant |
|---|---|---|---|---|---|
| mt50spv030b | m | Rondin de bois, de 15 à 20 cm de diamètre. (matériau) | 2.5 | 4.85 | 12.125 |
| mt50les010ja | U | Panneau de signalisation temporaire de chantier en tôle d'acier galvanisé, de réglementation et de priorité, circulaire, Ø=60 cm, avec rétro-réfléchissement classe 1 (E.G.). (matériau) | 0.2 | 48.08 | 9.616 |
| mt50spr100d | m | Câble en acier de 10 mm de diamètre. (matériau) | 9.6 | 2.94 | 28.224 |
| mt50bal080b | U | Cordon de balisage avec des guirlandes réfléchissantes de plastique, couleur jaune et noire, de 10 m de longueur. (matériau) | 1 | 1.3 | 1.300 |
| mq01exn010i | h | Mini pelleteuse sur pneus, de 37,5 kW. (matériel) | 0.95 | 51.18 | 48.621 |
| mq04cag010a | h | Camion grue jusqu'à 6 t de charge maximale. (matériel) | 2.85 | 55.38 | 157.833 |
| mo119 | h | Compagnon professionnel III/CP2 Sécurité et Santé. (main-d'œuvre) | 2.85 | 29.25 | 83.363 |
| mo120 | h | Ouvrier Sécurité et Santé. (main-d'œuvre) | 8.55 | 24.51 | 209.561 |
| % | % | Frais de chantier des unités d'ouvrage | 2 % | 550.643 | 11.013 |
|  |  | Coûts directs |  |  | 561.656 |

Déchets:
- pose: mt50spv030b Rondin de bois, de 15 à 20 cm de diamètre; facteur de déchet 0.0117429
- pose: mt50les010ja; facteur de déchet 1
- pose: mt50spr100d Câble en acier de 10 mm de diamètre; facteur de déchet 0.0140007

## Ressources

**mt50spv030b** m Rondin de bois, de 15 à 20 cm de diamètre
Données techniques: Coût énergétique 1119.635 MJ; Émission de CO2 -34.113 kg; Code CED 17 02 01; Masse de l'élément 18.055 kg; Volume 0.016414 m3
Déchets:
- emballage: re170203 Plastique. (composant de déchet); quantité 0.002 kg; Code CED 17 02 03; Masse de l'élément 1 kg; Volume 0.001667 m3

**mt50les010ja** U Panneau de signalisation temporaire de chantier en tôle d'acier galvanisé
Données techniques: Coût énergétique 61.495 MJ; Émission de CO2 6.272 kg; Code CED 17 04 05; Masse de l'élément 2.45 kg; Volume 0.001167 m3

**mt50spr100d** m Câble en acier de 10 mm de diamètre
Données techniques: Coût énergétique 2.709 MJ; Émission de CO2 0.199 kg; Code CED 17 04 11; Masse de l'élément 0.2717 kg; Volume 0.000181 m3
Déchets:
- emballage: re150101 Emballages en papier et en carton. (composant de déchet); quantité 0.071 kg; Code CED 15 01 01; Masse de l'élément 1 kg; Volume 0.001333 m3
