# Panneau de signalisation temporaire de chantier

- Propriété du fichier: CYPE Ingenieros S.A.
- Format: FIEBDC-3/2016
- Logiciel: Generador de precios de la construcción. CYPE Ingenieros, S.A.
- Date: 19/05/2024
- Devise: EUR
- Coûts indirects: 3 %
- Frais généraux: 13 %
- Bénéfice: 6 %
- TVA: 20 %

## S Sécurité et santé

### SS Signalisation de chantier

#### SSV Signalisation verticale

**SSV010** U Panneau de signalisation temporaire de chantier.
Fourniture, mise en place et démontage de panneau de signalisation temporaire de chantier en tôle d'acier galvanisé, de danger, triangulaire, L=70 cm, rétro-réfléchissement classe T1, amortissable en 5 utilisations, avec kit de 3 balises lumineuses alimentées par 2 piles de 6 V 4LR25 et tréteau portable en acier galvanisé et lest, amortissable en 5 utilisations. Comprend la maintenance dans des conditions sûres durant toute la période de temps requise.
Critère pour le métré: Nombre d'unités prévues, selon Plan général de coordination en matière de sécurité et de protection de la santé.
Critère pour le mémoire: On mesurera le nombre d'unités réellement mises en place selon spécifications d'Étude ou d'Étude Basique de Sécurité et Santé.

| Code | U | Désignation | Quantité | Prix | Montant |
|---|---|---|---|---|---|
| mt50les011a | U | Panneau de signalisation temporaire de chantier en tôle d'acier galvanisé, de danger, triangulaire, L=70 cm, rétro-réfléchissement classe T1, selon XP P 98-540. (matériau) | 0.2 | 79.62 | 15.924 |
| mt50les050b | U | Tréteau portable en acier galvanisé, pour panneau de signalisation temporaire de chantier, selon XP P 98-540. Comprend sac vide en polypropylène, pour lestage, de 18 kg de capacité. (matériau) | 0.2 | 80.78 | 16.156 |
| mt50les130b | U | Kit de 3 balises lumineuses pour panneau de signalisation temporaire de chantier. (matériau) | 0.2 | 491.04 | 98.208 |
| mt50bal041b | U | Pile de 6V type 4LR25 alcaline. (matériau) | 2 | 18.43 | 36.860 |
| mo120 | h | Ouvrier Sécurité et Santé. (main-d'œuvre) | 0.15 | 24.51 | 3.677 |
| % | % | Frais de chantier des unités d'ouvrage | 2 % | 170.825 | 3.417 |
|  |  | Coûts directs |  |  | 174.242 |

Déchets:
- pose: mt50les011a; facteur de déchet 1
- pose: mt50les050b; facteur de déchet 1

## Ressources

**mt50les011a** U Panneau de signalisation temporaire de chantier en tôle d'acier galvanisé
Données techniques: Coût énergétique 112.950 MJ; Émission de CO2 11.520 kg; Code CED 17 04 05; Masse de l'élément 4.5 kg; Volume 0.002143 m3

**mt50les050b** U Tréteau portable en acier galvanisé
Données techniques: Coût énergétique 37.650 MJ; Émission de CO2 3.840 kg; Code CED 17 04 05; Masse de l'élément 1.5 kg; Volume 0.000714 m3
