# Paroi de douche

- Propriété du fichier: CYPE Ingenieros S.A.
- Format: FIEBDC-3/2016
- Logiciel: Generador de precios de la construcción. CYPE Ingenieros, S.A.
- Date: 15/06/2024
- Devise: EUR
- Coûts indirects: 3 %
- Frais généraux: 13 %
- Bénéfice: 6 %
- TVA: 20 %

## T Équipements techniques

### TB Équipements sanitaires

#### TBU Douches

**TBU250** U Paroi de douche.
Paroi de douche frontale, de 700 à 750 mm de largeur et 1850 mm de hauteur, constituée de trois portes coulissantes, de verre transparent avec profilés en aluminium finition blanche et une paroi de douche latérale fixe de 700 à 750 mm de largeur. Comprend les fixations et le scellement des joints.
Inclut: Implantation et marquage des points de fixation. Installation des profilés formant la paroi de douche. Montage des portes. Montage des accessoires. Scellement des joints.
Critère pour le métré: Nombre d'unités prévues, selon documentation graphique du Projet.
Critère pour le mémoire: On mesurera le nombre d'unités réellement mises en place selon les spécifications du Projet.

| Code | U | Désignation | Quantité | Prix | Montant |
|---|---|---|---|---|---|
| mt31mas130aa | U | Paroi de douche frontale, de 700 à 750 mm de largeur et 1850 mm de hauteur, constituée de trois portes coulissantes, de verre transparent avec profilés en aluminium finition blanche, y compris les éléments de fixation. (matériau) | 1 | 733.01 | 733.010 |
| mt31mas165aa | U | Paroi de douche latérale fixe, de de 700 à 750 mm de largeur et 1850 mm de hauteur, de verre transparent avec profilés en aluminium finition blanche, y compris les éléments de fixation. (matériau) | 1 | 589.68 | 589.680 |
| mo011 | h | Compagnon professionnel III/CP2 monteur. (main-d'œuvre) | 2.15 | 30.2 | 64.930 |
| mo080 | h | Ouvrier professionnel II/OP monteur. (main-d'œuvre) | 2.15 | 26.02 | 55.943 |
| % | % | Frais de chantier des unités d'ouvrage | 2 % | 1443.563 | 28.871 |
|  |  | Coûts directs |  |  | 1472.434 |

## Ressources

**mt31mas130aa** U Paroi de douche frontale
Données techniques: Coût énergétique 527.050 MJ; Émission de CO2 38.800 kg
Déchets:
- emballage: re170203 Plastique. (composant de déchet); quantité 0.131 kg; Code CED 17 02 03; Masse de l'élément 1 kg; Volume 0.001667 m3
- emballage: re170604 Matériaux d'isolation distincts de ceux spécifiés dans les codes 17 06 01 et 17 06 03. (composant de déchet); quantité 0.027 kg; Code CED 17 06 04; Masse de l'élément 1 kg; Volume 0.001667 m3

**mt31mas165aa** U Paroi de douche latérale fixe
Données techniques: Coût énergétique 526.411 MJ; Émission de CO2 38.768 kg
Déchets:
- emballage: re170203 Plastique; quantité 0.125 kg
- emballage: re170604 Matériaux d'isolation distincts de ceux spécifiés dans les codes 17 06 01 et 17 06 03; quantité 0.026 kg
