# Ventilateur pour fenêtre ou paroi

- Propriété du fichier: CYPE Ingenieros S.A.
- Format: FIEBDC-3/2016
- Logiciel: Generador de precios de la construcción. CYPE Ingenieros, S.A.
- Date: 02/06/2024
- Devise: EUR
- Coûts indirects: 3 %
- Frais généraux: 13 %
- Bénéfice: 6 %
- TVA: 20 %

## T Équipements techniques

### TV Climatisation et ventilation

#### TVA Distribution d'air

**TVA050** U Ventilateur pour fenêtre ou paroi.
Ventilateur hélicoïdal d'ABS, actionnement par télécommande via radiofréquence, puissance maximale de 34 W, débit maximum de 600 m³/h, de 300x164x325 mm, niveau de pression sonore de 43 dBA, avec six options de fonctionnement (arrêt avec persienne fermée/arrêt avec persienne ouverte/marche rapide comme extracteur/marche lente comme extracteur/marche rapide comme impulseur/marche lente comme impulseur), constitué de corps, persienne automatique, contrôle à distance et moteur de deux vitesses pour alimentation monophasée à 230 V et 50 Hz de fréquence. Comprend les accessoires et les éléments de fixation.
Inclut: Implantation. Mise en place et fixation du ventilateur. Connexion et contrôle de son bon fonctionnement.
Critère pour le métré: Nombre d'unités prévues, selon documentation graphique du Projet.
Critère pour le mémoire: On mesurera le nombre d'unités réellement exécutées selon les spécifications du Projet.

| Code | U | Désignation | Quantité | Prix | Montant |
|---|---|---|---|---|---|
| mt42vsp116a | U | Ventilateur hélicoïdal d'ABS, actionnement par télécommande via radiofréquence, puissance maximale de 34 W, débit maximum de 600 m³/h, de 300x164x325 mm, niveau de pression sonore de 43 dBA, avec six options de fonctionnement (arrêt avec persienne fermée/arrêt avec persienne ouverte/marche rapide comme extracteur/marche lente comme extracteur/marche rapide comme impulseur/marche lente comme impulseur), constitué de corps, persienne automatique, contrôle à distance et moteur de deux vitesses pour alimentation monophasée à 230 V et 50 Hz de fréquence. (matériau) | 1 | 364.25 | 364.250 |
| mo011 | h | Compagnon professionnel III/CP2 monteur. (main-d'œuvre) | 0.15 | 30.2 | 4.530 |
| mo080 | h | Ouvrier professionnel II/OP monteur. (main-d'œuvre) | 0.15 | 26.02 | 3.903 |
| % | % | Frais de chantier des unités d'ouvrage | 2 % | 372.683 | 7.454 |
|  |  | Coûts directs |  |  | 380.137 |

## Ressources

**mt42vsp116a** U Ventilateur hélicoïdal d'ABS
Données techniques: Coût énergétique 266.345 MJ; Émission de CO2 14.352 kg
Déchets:
- emballage: re150101 Emballages en papier et en carton. (composant de déchet); quantité 1.391 kg; Code CED 15 01 01; Masse de l'élément 1 kg; Volume 0.001333 m3
