# Pièce pour conduit circulaire

- Propriété du fichier: CYPE Ingenieros S.A.
- Format: FIEBDC-3/2016
- Logiciel: Generador de precios de la construcción. CYPE Ingenieros, S.A.
- Date: 02/06/2024
- Devise: EUR
- Coûts indirects: 3 %
- Frais généraux: 13 %
- Bénéfice: 6 %
- TVA: 20 %

## T Équipements techniques

### TV Climatisation et ventilation

#### TVA Distribution d'air

**TVA090** U Pièce pour conduit circulaire.
Coude rectangulaire avec couvercle circulaire d'acier galvanisé, de 100 mm de diamètre dans la connexion circulaire et 270x240 mm dans la connexion rectangulaire.
Inclut: Mise en place et fixation des pièces spéciales préfabriquées au réseau de conduits.
Critère pour le métré: Nombre d'unités prévues, selon documentation graphique du Projet.
Critère pour le mémoire: On mesurera le nombre d'unités réellement exécutées selon les spécifications du Projet.

| Code | U | Désignation | Quantité | Prix | Montant |
|---|---|---|---|---|---|
| mt42con221aaa | U | Coude rectangulaire avec couvercle circulaire d'acier galvanisé, de 100 mm de diamètre dans la connexion circulaire et 270x240 mm dans la connexion rectangulaire. (matériau) | 1 | 29.12 | 29.120 |
| mo013 | h | Compagnon professionnel III/CP2 monteur de conduits métalliques. (main-d'œuvre) | 0.1 | 30.2 | 3.020 |
| mo084 | h | Ouvrier professionnel II/OP monteur de conduits métalliques. (main-d'œuvre) | 0.1 | 26.02 | 2.602 |
| % | % | Frais de chantier des unités d'ouvrage | 2 % | 34.742 | 0.695 |
|  |  | Coûts directs |  |  | 35.437 |
