# Récupérateur de chaleur air-air, avec batterie à eau. Installation murale

- Propriété du fichier: CYPE Ingenieros S.A.
- Format: FIEBDC-3/2016
- Logiciel: Generador de precios de la construcción. CYPE Ingenieros, S.A.
- Date: 20/05/2024
- Devise: EUR
- Coûts indirects: 3 %
- Frais généraux: 13 %
- Bénéfice: 6 %
- TVA: 20 %

## T Équipements techniques

### TV Climatisation et ventilation

#### TVA Distribution d'air

**TVA480** U Récupérateur de chaleur air-air, avec batterie à eau. Installation murale.
Récupérateur de chaleur air-air, montage vertical, débit d'air nominal 5000 m³/h, dimensions 1900x2350x800 mm, poids 520 kg, pression statique d'air nominale 280 Pa, pression sonore à 1 m 64 dBA, puissance électrique nominale 3160 W, alimentation triphasée à 400 V, efficacité de récupération calorifique dans des conditions humides 85,8%, puissance calorifique récupérée 37,6 kW (température de l'air extérieur -7°C avec l'humidité relative du 80% et température ambiante 20°C avec l'humidité relative du 55%), efficacité de récupération calorifique dans des conditions sèches 76,8% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau, avec section avec batterie à eau, puissance frigorifique totale 28,14 kW, puissance frigorifique sensible 15,2 kW, puissance calorifique 36,01 kW, avec vanne motorisée à 3 voies, modulante, pour la batterie d'eau. Installation murale.
Inclut: Implantation. Mise en place et fixation. Connexion au réseau électrique. Connexion au réseau de conduction d'eau. Contrôle de son bon fonctionnement.
Critère pour le métré: Nombre d'unités prévues, selon documentation graphique du Projet.
Critère pour le mémoire: On mesurera le nombre d'unités réellement exécutées selon les spécifications du Projet.

| Code | U | Désignation | Quantité | Prix | Montant |
|---|---|---|---|---|---|
| mt42lmf010nB | U | Récupérateur de chaleur air-air, montage vertical, débit d'air nominal 5000 m³/h, dimensions 1900x2350x800 mm, poids 520 kg, pression statique d'air nominale 280 Pa, pression sonore à 1 m 64 dBA, puissance électrique nominale 3160 W, alimentation triphasée à 400 V, efficacité de récupération calorifique dans des conditions humides 85,8%, puissance calorifique récupérée 37,6 kW (température de l'air extérieur -7°C avec l'humidité relative du 80% et température ambiante 20°C avec l'humidité relative du 55%), efficacité de récupération calorifique dans des conditions sèches 76,8% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau. (matériau) | 1 | 21867.3 | 21867.300 |
| mt42lmf501bn | U | Section avec batterie à eau, puissance frigorifique totale 28,14 kW, puissance frigorifique sensible 15,2 kW, puissance calorifique 36,01 kW. (matériau) | 1 | 3573.38 | 3573.380 |
| mt42lmf505g | U | Vanne motorisée à 3 voies, modulante. (matériau) | 1 | 621.08 | 621.080 |
| mo005 | h | Compagnon professionnel III/CP2 installateur de climatisation. (main-d'œuvre) | 1.7 | 30.2 | 51.340 |
| mo104 | h | Ouvrier professionnel II/OP installateur de climatisation. (main-d'œuvre) | 1.7 | 25.99 | 44.183 |
| % | % | Frais de chantier des unités d'ouvrage | 2 % | 26157.283 | 523.146 |
|  |  | Coûts directs |  |  | 26680.429 |

## Ressources

**mt42lmf010nB** U Récupérateur de chaleur air-air
Données techniques: Coût énergétique 30492.397 MJ; Émission de CO2 1139.322 kg
Déchets:
- emballage: re150101 Emballages en papier et en carton. (composant de déchet); quantité 2.143 kg; Code CED 15 01 01; Masse de l'élément 1 kg; Volume 0.001333 m3
