# Récupérateur de chaleur

- Propriété du fichier: CYPE Ingenieros S.A.
- Format: FIEBDC-3/2016
- Logiciel: Generador de precios de la construcción. CYPE Ingenieros, S.A.
- Date: 19/05/2024
- Devise: EUR
- Coûts indirects: 3 %
- Frais généraux: 13 %
- Bénéfice: 6 %
- TVA: 20 %

## T Équipements techniques

### TV Climatisation et ventilation

#### TVM Ventilation mécanique pour logements

**TVM090** U Récupérateur de chaleur.
Récupérateur de chaleur air-air basse consommation, en matériau thermoplastique et tôle métallique, avec échangeur de flux croisé à rendement élevé, de 560x560x1088 mm, ventilateurs asservis électroniquement pour vitesse constante, débit constant (autorégulable) ou débit variable via capteur de CO2 (0-10 V), classe énergétique A, récupération de chaleur de jusqu'au 96%, 4 piquages pour connexion au conduit de 160 mm de diamètre, bypass, filtres à air pour le pollen, et contrôlable depuis un smartphone ou une tablette via l'App pour IOS et Android. Installation sur la surface de la paroi. Comprend les éléments de fixation.
Inclut: Implantation. Mise en place et fixation du récupérateur de chaleur. Connexion au réseau de tout à l'égout. Connexion au réseau électrique. Connexion des conduits. Contrôle de son bon fonctionnement.
Critère pour le métré: Nombre d'unités prévues, selon documentation graphique du Projet.
Critère pour le mémoire: On mesurera le nombre d'unités réellement exécutées selon les spécifications du Projet.

| Code | U | Désignation | Quantité | Prix | Montant |
|---|---|---|---|---|---|
| mt42ald090a | U | Récupérateur de chaleur air-air basse consommation, en matériau thermoplastique et tôle métallique, avec échangeur de flux croisé à rendement élevé, de 560x560x1088 mm, ventilateurs asservis électroniquement pour vitesse constante, débit constant (autorégulable) ou débit variable via capteur de CO2 (0-10 V), classe énergétique A, récupération de chaleur de jusqu'au 96%, 4 piquages pour connexion au conduit de 160 mm de diamètre, bypass, filtres à air pour le pollen, et contrôlable depuis un smartphone ou une tablette via l'App pour IOS et Android, avec certification Passivhaus, à installer sur la surface de la paroi ou sur le sol, avec éléments de fixation. (matériau) | 1 | 3032.22 | 3032.220 |
| mo011 | h | Compagnon professionnel III/CP2 monteur. (main-d'œuvre) | 0.2 | 30.2 | 6.040 |
| mo080 | h | Ouvrier professionnel II/OP monteur. (main-d'œuvre) | 0.2 | 26.02 | 5.204 |
| % | % | Frais de chantier des unités d'ouvrage | 2 % | 3043.464 | 60.869 |
|  |  | Coûts directs |  |  | 3104.333 |

## Ressources

**mt42ald090a** U Récupérateur de chaleur air-air basse consommation
Données techniques: Coût énergétique 1477.331 MJ; Émission de CO2 51.578 kg
Déchets:
- emballage: re150101 Emballages en papier et en carton. (composant de déchet); quantité 2.143 kg; Code CED 15 01 01; Masse de l'élément 1 kg; Volume 0.001333 m3
