# Câblage de connexion électrique d'unité d'air conditionné

- Propriété du fichier: CYPE Ingenieros S.A.
- Format: FIEBDC-3/2016
- Logiciel: Generador de precios de la construcción. CYPE Ingenieros, S.A.
- Date: 15/06/2024
- Devise: EUR
- Coûts indirects: 3 %
- Frais généraux: 13 %
- Bénéfice: 6 %
- TVA: 20 %

## T Équipements techniques

### TV Climatisation et ventilation

#### TVT Unités terminales autonomes de climatisation

**TVT070** m Câblage de connexion électrique d'unité d'air conditionné.
Câblage de connexion électrique d'unité d'air conditionné constitué de câble multipolaire RZ1-K (AS), sa tension assignée étant de 0,6/1 kV, réaction au feu classe Cca-s1b,d1,a1, avec conducteur de cuivre classe 5 (-K) de 4G1,5 mm² de section, avec isolation de polyéthylène réticulé (R) et gaine en composé thermoplastique à base de polyoléfine sans halogènes à faible émission de fumées et de gaz corrosifs (Z1).
Inclut: Pose du câblage. Connexion.
Critère pour le métré: Longueur mesurée selon documentation graphique du Projet.
Critère pour le mémoire: On mesurera la longueur réellement exécutée selon les spécifications du Projet.

| Code | U | Désignation | Quantité | Prix | Montant |
|---|---|---|---|---|---|
| mt35cun010K1 | m | Câble multipolaire RZ1-K (AS), sa tension assignée étant de 0,6/1 kV, réaction au feu classe Cca-s1b,d1,a1 selon FR EN 50575, avec conducteur de cuivre classe 5 (-K) de 4G1,5 mm² de section, avec isolation de polyéthylène réticulé (R) et gaine en composé thermoplastique à base de polyoléfine sans halogènes à faible émission de fumées et de gaz corrosifs (Z1). Selon CEI 60502-1. (matériau) | 1 | 1.79 | 1.790 |
| mo003 | h | Compagnon professionnel III/CP2 électricien. (main-d'œuvre) | 0.02 | 30.2 | 0.604 |
| mo102 | h | Ouvrier professionnel II/OP électricien. (main-d'œuvre) | 0.02 | 25.99 | 0.520 |
| % | % | Frais de chantier des unités d'ouvrage | 2 % | 2.914 | 0.058 |
|  |  | Coûts directs |  |  | 2.972 |

Déchets:
- pose: mt35cun010K1; facteur de déchet 0.0154143

## Ressources

**mt35cun010K1** m Câble multipolaire RZ1-K (AS)
Données techniques: Coût énergétique 15.849 MJ; Émission de CO2 0.893 kg; Code CED 17 04 11; Masse de l'élément 0.14 kg; Volume 0.000093 m3
Déchets:
- emballage: re150101 Emballages en papier et en carton. (composant de déchet); quantité 0.068 kg; Code CED 15 01 01; Masse de l'élément 1 kg; Volume 0.001333 m3
