# Tranchée drainante

- Propriété du fichier: CYPE INGENIEROS, S.A.
- Format: FIEBDC-3/2002
- Devise: EUR
- Coûts indirects: 3.00 %
- Frais généraux: 13.00 %
- Bénéfice: 6.00 %
- TVA: 20.00 %

## A VRD et aménagements extérieurs

### AA Assainissement

#### AAO Drainage

**AAO010** m Tranchée drainante.
Tranchée drainante, de 30 cm de hauteur et 55 cm de largeur, avec une pente minimale de 0,50%, pour captage des eaux souterraines, au fond de laquelle est placée un tube flexible en polyéthylène haute densité (PEHD/HDPE) à annelures et fentes transversales, circulaire, à double paroi, pour drainage, enterré, de 50 mm de diamètre nominal intérieur, mis en place sur un dallage en béton massif C20/25 (X0(F); D20; S2; Cl 1,0), de 10 cm d'épaisseur, en demi-cercle pour recevoir le tube et réaliser les pentes, avec remplissage de 25 cm de chaque côté du tube et remplissage supérieur de 25 cm au-dessus de la génératrice supérieure du tube avec grave filtrante non classifiée. Comprend les joints et les pièces complémentaires, le grillage avertisseur.
Critère d'évaluation économique: Le prix ne comprend ni l'excavation ni le remblai proprement dit.
Inclut: Implantation et tracé du conduit en plan et des pentes. Réalisation du dallage en béton. Descente et mise en place des tubes dans le fond de la tranchée. Montage, connexion et contrôle de son bon fonctionnement. Mise en place du grillage avertisseur. Exécution du remblai enveloppe.
Critère pour le métré: Longueur mesurée en projection horizontale, selon documentation graphique du Projet.
Critère pour le mémoire: On mesurera, en projection horizontale, la longueur réellement exécutée selon les spécifications du Projet.

| Code | U | Désignation | Quantité | Prix | Montant |
|---|---|---|---|---|---|
| mt10hmf030p | m³ | Béton massif C20/25 (X0(F); D20; S2; Cl 1,0), prêt à l'emploi, selon NF EN 206. (matériau) | 0.050 | 115.00 | 5.75 |
| mt11tdp010a | m | Tube flexible en polyéthylène haute densité (PEHD/HDPE) à annelures et fentes transversales, circulaire, à double paroi, pour drainage, enterré, de 50 mm de diamètre nominal intérieur, les joints et les pièces complémentaires. (matériau) | 1.020 | 2.25 | 2.30 |
| mt01ard030b | t | Grave filtrante sans classification. (matériau) | 0.245 | 18.94 | 4.64 |
| mt08var150a | m | Grillage avertisseur de couleur bleue, de 20 cm de largeur, pour canalisation enterrée en réseau d'eau potable, selon NF EN 12613. (matériau) | 1.000 | 0.40 | 0.40 |
| mq04dua020b | h | Dumper à décharge frontale de 2 t de charge utile. (matériel) | 0.020 | 10.38 | 0.21 |
| mq02rop020 | h | Pilonneuse vibrante à guidage manuel, de 80 kg, avec plaque de 30x30 cm. (matériel) | 0.050 | 3.92 | 0.20 |
| au00auh040 |  | Vibreur de béton, électrique. | 1.000 | 0.00 | 0.00 |
| mo020 | h | Compagnon professionnel III/CP2 construction. (main-d'œuvre) | 0.095 | 29.25 | 2.78 |
| mo112 | h | Ouvrier d'exécution I/OE2 construction. (main-d'œuvre) | 0.190 | 25.31 | 4.81 |
| % | % | Frais de chantier des unités d'ouvrage | 2 % | 21.09 | 0.42 |
|  |  | Coûts directs |  |  | 21.51 |
