# Revêtement sportif indoor multicouche pour terrain omnisports, système "COMPOSAN INDUSTRIAL Y TECNOLOGÍA"

- Propriété du fichier: CYPE INGENIEROS, S.A.
- Format: FIEBDC-3/2002
- Devise: EUR
- Coûts indirects: 3.00 %
- Frais généraux: 13.00 %
- Bénéfice: 6.00 %
- TVA: 20.00 %

## A VRD et aménagements extérieurs

### AF Pistes sportives

#### AFR Revêtements en résines synthétiques

**AFR030** m² Revêtement sportif indoor multicouche pour terrain omnisports, système "COMPOSAN INDUSTRIAL Y TECNOLOGÍA".
Revêtement sportif indoor multicouche, système Compoflex Indoor "COMPOSAN INDUSTRIAL Y TECNOLOGÍA", de 6 mm d'épaisseur totale approximative, sur surface support en béton, apte pour terrain omnisports. COUCHE DE BASE: une couche de membrane de caoutchouc synthétique SBR, Base Flexible SBR, de 4 mm d'épaisseur, application préalable d'une couche d'adhésif thixotropique en polyuréthane bicomposant sans dissolvants (rendement approché de 1 kg/m²). COUCHE DE SCELLEMENT: une couche de pâte couvre-pores en polyuréthane bicomposant, Compoflex Tapaporos (rendement approché de 0,8 kg/m²). COUCHE DE RÉGULARISATION: deux couches de revêtement autonivelant en polyuréthane bicomposant sans dissolvants, Compoflex Autonivelante, couleur verte RAL 6021 (rendement approché de 0,6 kg/m² la première couche et 1,8 kg/m² la seconde couche). COUCHE DE FINITION: une couche de peinture de polyuréthane aliphatique, élastique et à viscosité faible, bicomposant, Compoflex Paint, couleur bleue RAL 5024, finition mate (rendement approché de 0,15 kg/m²).
Critère d'évaluation économique: Le prix ne comprend ni la surface support ni l'exécution et le scellement des joints.
Inclut: Nettoyage de la surface support. Implantation des joints et des pans. Application de l'adhésif. Application de la couche de base. Application de la couche de scellement. Application de la couche de régularisation. Application de la couche de finition. Séchage de chaque couche avant d'appliquer la suivante, y compris le grattage, le balayage et le soufflage des imperfections. Nettoyage final du revêtement.
Critère pour le métré: Surface mesurée en projection horizontale, selon documentation graphique du Projet.
Critère pour le mémoire: On mesurera, en projection horizontale, la surface réellement exécutée selon les spécifications du Projet.

| Code | U | Désignation | Quantité | Prix | Montant |
|---|---|---|---|---|---|
| mt47cit310a | kg | Adhésif thixotropique en polyuréthane bicomposant sans dissolvants "COMPOSAN INDUSTRIAL Y TECNOLOGÍA". (matériau) | 1.000 | 9.07 | 9.07 |
| mt47cit320a | m² | Membrane de caoutchouc synthétique SBR, Base Flexible SBR "COMPOSAN INDUSTRIAL Y TECNOLOGÍA" de 4 mm d'épaisseur, fournie en rouleaux. (matériau) | 1.000 | 11.24 | 11.24 |
| mt47cit330a | kg | Pâte couvre-pores en polyuréthane bicomposant, Compoflex Tapaporos "COMPOSAN INDUSTRIAL Y TECNOLOGÍA". (matériau) | 0.800 | 10.11 | 8.09 |
| mt47cit340d | kg | Revêtement autonivelant en polyuréthane bicomposant sans dissolvants, Compoflex Autonivelante "COMPOSAN INDUSTRIAL Y TECNOLOGÍA", couleur verte RAL 6021; à appliquer à la truelle. (matériau) | 2.400 | 10.63 | 25.51 |
| mt27ppc010a | kg | Peinture de polyuréthane aliphatique, élastique et à viscosité faible, bicomposant, Compoflex Paint "COMPOSAN INDUSTRIAL Y TECNOLOGÍA", couleur bleue RAL 5024, finition mate, résistant aux rayons UV, aux intempéries et à l'abrasion. (matériau) | 0.150 | 33.87 | 5.08 |
| mo041 | h | Compagnon professionnel III/CP2 VRD espaces publics. (main-d'œuvre) | 0.205 | 29.25 | 6.00 |
| mo087 | h | Ouvrier professionnel II/OP VRD espaces publics. (main-d'œuvre) | 0.205 | 26.02 | 5.33 |
| % | % | Frais de chantier des unités d'ouvrage | 2 % | 70.32 | 1.41 |
|  |  | Coûts directs |  |  | 71.73 |
