# Tuyauterie d'approvisionnement et de distribution

- Propriété du fichier: CYPE INGENIEROS, S.A.
- Format: FIEBDC-3/2002
- Devise: EUR
- Coûts indirects: 3.00 %
- Frais généraux: 13.00 %
- Bénéfice: 6.00 %
- TVA: 20.00 %

## A VRD et aménagements extérieurs

### AV Espaces verts et mobilier urbain

#### AVA Arrosage

**AVA030** m Tuyauterie d'approvisionnement et de distribution.
Tuyauterie d'approvisionnement et de distribution d'eau d'arrosage, constituée de tube multicouche en polyéthylène PE 100 RC, PN=10 bar, SDR17, série 8, de 32 mm de diamètre extérieur et 2 mm d'épaisseur, enterrée, placée sur un lit de sable de 10 cm d'épaisseur, dûment compacté et nivelé avec une pilonneuse vibrante à guidage manuel, remblai latéral en compactant et remblai postérieur avec le même sable jusqu'à 10 cm au-dessus de la génératrice supérieure de la tuyauterie. Comprend les accessoires de connexion.
Critère d'évaluation économique: Le prix ne comprend ni l'excavation ni le remblai proprement dit.
Inclut: Implantation et tracé. Déversement du sable dans le fond de la tranchée. Mise en place de la tuyauterie. Connexion et contrôle de son bon fonctionnement. Exécution du remblai enveloppe.
Critère pour le métré: Longueur mesurée selon documentation graphique du Projet.
Critère pour le mémoire: On mesurera la longueur réellement exécutée selon les spécifications du Projet.

| Code | U | Désignation | Quantité | Prix | Montant |
|---|---|---|---|---|---|
| mt01ara010a | m³ | Sable avec granulométrie de 0 à 5 mm de diamètre, propre. (matériau) | 0.092 | 14.30 | 1.32 |
| mt37abn940ae | m | Tube multicouche en polyéthylène PE 100 RC, PN=10 bar, SDR17, série 8, de 32 mm de diamètre extérieur et 2 mm d'épaisseur, selon NF EN 12201-2 et DIN PAS 1075, avec couche extérieure résistante à la fissuration et au poinçonnement, de couleur noire RAL 9004 avec des bandes de couleur bleue RAL 5015 et couche intérieure résistante aux processus de désinfection avec protection contre les incrustations et traitement antimicrobien de couleur bleue RAL 5015, fourni en rouleaux de 100 m de longueur, avec le prix augmenté de 20% pour cause d'accessoires et pièces spéciales. (matériau) | 1.000 | 2.06 | 2.06 |
| mo041 | h | Compagnon professionnel III/CP2 VRD espaces publics. (main-d'œuvre) | 0.052 | 29.25 | 1.52 |
| mo087 | h | Ouvrier professionnel II/OP VRD espaces publics. (main-d'œuvre) | 0.052 | 26.02 | 1.35 |
| % | % | Frais de chantier des unités d'ouvrage | 2 % | 6.25 | 0.13 |
|  |  | Coûts directs |  |  | 6.38 |
