# Système "VELUX" de conduit de lumière pour toitures terrasses

- Propriété du fichier: CYPE INGENIEROS, S.A.
- Format: FIEBDC-3/2002
- Devise: EUR
- Coûts indirects: 3.00 %
- Frais généraux: 13.00 %
- Bénéfice: 6.00 %
- TVA: 20.00 %

## E Enveloppe et finition extérieure

### EM Menuiseries extérieures

#### EMJ Conduits de lumière

**EMJ020** U Système "VELUX" de conduit de lumière pour toitures terrasses.
Conduit de lumière avec tube flexible, modèle Tubo Solar TCF 0K14 2010 "VELUX", de 35 cm de diamètre, composé d'un cadre en PVC blanc de 15 cm de hauteur, couche de matériau plastique (ABS), coupole extérieure transparente en polyméthylméthacrylate (PMMA), tube flexible en polyester métallisé, avec revêtement intérieur réfléchissant, de 110 cm de longueur et 35 cm de diamètre, kit diffuseur avec double panneau acrylique isolant et anneau enjoliver intérieur, en plastique, de couleur blanche, installé installation dans une toiture terrasse avec une pentes de 0° à 15°. Totalement équipé et monté.
Inclut: Implantation. Présentation, aplomb et nivellement du cadre. Vissage des éléments de fixation du cadre. Scellement des joints périphériques. Mise en place des accessoires.
Critère pour le métré: Nombre d'unités prévues, selon documentation graphique du Projet.
Critère pour le mémoire: On mesurera le nombre d'unités réellement exécutées selon les spécifications du Projet.

| Code | U | Désignation | Quantité | Prix | Montant |
|---|---|---|---|---|---|
| mt21trv060a | U | Conduit de lumière avec tube flexible, modèle Tubo Solar TCF 0K14 2010 "VELUX", de 35 cm de diamètre, composé d'un cadre en PVC blanc de 15 cm de hauteur, couche de matériau plastique (ABS), coupole extérieure transparente en polyméthylméthacrylate (PMMA), tube flexible en polyester métallisé, avec revêtement intérieur réfléchissant, de 110 cm de longueur et 35 cm de diamètre, kit diffuseur avec double panneau acrylique isolant et anneau enjoliver intérieur, en plastique, de couleur blanche, pour installation dans les toitures terrasses de pentes de 0° à 15°. (matériau) | 1.000 | 425.00 | 425.00 |
| mo011 | h | Compagnon professionnel III/CP2 monteur. (main-d'œuvre) | 1.000 | 30.20 | 30.20 |
| mo080 | h | Ouvrier professionnel II/OP monteur. (main-d'œuvre) | 0.500 | 26.02 | 13.01 |
| % | % | Frais de chantier des unités d'ouvrage | 2 % | 468.21 | 9.36 |
|  |  | Coûts directs |  |  | 477.57 |
