# Enduit de ciment sur parement extérieur

- Propriété du fichier: CYPE INGENIEROS, S.A.
- Format: FIEBDC-3/2002
- Devise: EUR
- Coûts indirects: 3.00 %
- Frais généraux: 13.00 %
- Bénéfice: 6.00 %
- TVA: 20.00 %

## E Enveloppe et finition extérieure

### EN Enduits traditionnels et stucs

#### ENC Enduits de ciment

**ENC010** m² Enduit de ciment sur parement extérieur.
Réalisation d'un revêtement continu de mortier de ciment, type GP CSIII W1, à vue, de 15 mm d'épaisseur, appliqué sur un parement vertical extérieur, finition superficielle rugueuse, pour servir de base à un futur revêtement. Comprend, mise en place d'une maille en fibre de verre anti-alcalin pour le renfort des rencontres entre matériaux différents et en abouts de plancher, sur 20% de la surface du parement, la réalisation des joints, des coins, guides séparées au plus de trois mètres, arêtes, feuillures, jambages, linteaux, les arrêts aux rencontres avec les parements, les revêtements ou les autres éléments placés sur sa surface.
Inclut: Placement de la maille entre différents matériaux et en abouts de plancher. Calepinage des pans. Réalisation des guides. Application du mortier. Réalisation des joints et des rencontres. Finition superficielle. Séchage du mortier.
Critère pour le métré: Surface mesurée selon documentation graphique du Projet, sans déduire les ouvertures inférieures à 4 m² et en déduisant, dans les ouvertures de surface supérieure à 4 m², l'excès sur 4 m².
Critère pour le mémoire: On mesurera la surface réellement exécutée selon les spécifications du Projet, en déduisant, dans les ouvertures de surface supérieure à 4 m², l'excès sur 4 m².

| Code | U | Désignation | Quantité | Prix | Montant |
|---|---|---|---|---|---|
| mt08aaa010a | m³ | Eau. (matériau) | 0.005 | 1.50 | 0.01 |
| mt28mif010e | t | Mortier industriel d'enduit d'usage courant, de ciment, type GP CSIII W1, fourni en sacs, selon NF EN 998-1. (matériau) | 0.028 | 47.47 | 1.33 |
| mt09var030a | m² | Maille en fibre de verre tissée, avec imprégnation en PVC, de 10x10 mm de vide de maille, anti-alcalin, de 115 à 125 g/m² et 500 µm d'épaisseur, pour armer des enduits traditionnels, enduits de ciment et mortiers. (matériau) | 0.210 | 1.55 | 0.33 |
| op00tal020 |  | Malaxeur électrique. | 1.000 | 0.00 | 0.00 |
| mo020 | h | Compagnon professionnel III/CP2 construction. (main-d'œuvre) | 0.406 | 29.25 | 11.88 |
| mo113 | h | Ouvrier d'exécution I/OE1 construction. (main-d'œuvre) | 0.283 | 24.51 | 6.94 |
| % | % | Frais de chantier des unités d'ouvrage | 2 % | 20.49 | 0.41 |
|  |  | Coûts directs |  |  | 20.90 |
