# Souche de protection des conduits d'installations sortant de la toiture inclinée, en maçonnerie

- Propriété du fichier: CYPE INGENIEROS, S.A.
- Format: FIEBDC-3/2002
- Devise: EUR
- Coûts indirects: 3.00 %
- Frais généraux: 13.00 %
- Bénéfice: 6.00 %
- TVA: 20.00 %

## E Enveloppe et finition extérieure

### EU Couvertures de toitures inclinées

#### EUC Souches

**EUC010** U Souche de protection des conduits d'installations sortant de la toiture inclinée, en maçonnerie.
Souche de protection des conduits d'installations sortant de la toiture inclinée, de 0,25 m² de section et de 1 m de hauteur, réalisée avec maçonnerie de brique perforée de parement en terre cuite, pose avec du mortier de ciment, industriel, M-5.
Inclut: Implantation et tracé dans le plancher des cloisons à réaliser. Mise en place et à l'aplomb des mires de référence. Mise en place des briques, préalablement humidifiées, par rangées entières. Révision des joints et nettoyage.
Critère pour le métré: Nombre d'unités prévues, selon documentation graphique du Projet.
Critère pour le mémoire: On mesurera le nombre d'unités réellement exécutées selon les spécifications du Projet.

| Code | U | Désignation | Quantité | Prix | Montant |
|---|---|---|---|---|---|
| mt05bvh010a | U | Brique perforée apparente en terre cuite, hydrofuge, rouge, finition lisse, 28,5x13,5x5 cm, pour utilisation en maçonnerie non protégée (pièce en U), densité 1100 kg/m³, selon NF EN 771-1. (matériau) | 140.000 | 0.70 | 98.00 |
| mt08aaa010a | m³ | Eau. (matériau) | 0.016 | 1.50 | 0.02 |
| mt09mif010ca | t | Mortier industriel pour maçonnerie, de ciment, couleur grise, catégorie M-5 (résistance à la compression 5 N/mm²), fourni en sacs, selon NF EN 998-2. (matériau) | 0.090 | 53.48 | 4.81 |
| op00sie030 |  | Scie à disque de diamant, pour table de travail, à coupe humide. | 1.000 | 0.00 | 0.00 |
| mo020 | h | Compagnon professionnel III/CP2 construction. (main-d'œuvre) | 1.340 | 29.25 | 39.20 |
| mo077 | h | Ouvrier professionnel II/OP construction. (main-d'œuvre) | 0.910 | 26.02 | 23.68 |
| % | % | Frais de chantier des unités d'ouvrage | 2 % | 165.71 | 3.31 |
|  |  | Coûts directs |  |  | 169.02 |
