# Couche de base de mortier de chaux et de ciment sur parement intérieur

- Propriété du fichier: CYPE INGENIEROS, S.A.
- Format: FIEBDC-3/2002
- Devise: EUR
- Coûts indirects: 3.00 %
- Frais généraux: 13.00 %
- Bénéfice: 6.00 %
- TVA: 20.00 %

## F Aménagements et finitions

### FO Enduits de mortier industriel

#### FOV Sous-enduits de mortier mixte

**FOV010** m² Couche de base de mortier de chaux et de ciment sur parement intérieur.
Couche de base de mortier de chaux et de ciment, type CR CSII W2, selon NF EN 998-1, couleur à choisir, de 15 mm d'épaisseur, lissé à la règle, avec finition rugueuse, application manuelle, sur parement intérieur en maçonnerie de terre cuite, horizontal, à plus de 3 m de hauteur; application préalable de pont d'adhérence, composé de résines synthétiques, charges minérales et d'additifs organiques et inorganiques, pour régulariser la porosité et améliorer l'adhérence du support, déficient dans le 1% de la surface support. Comprend les profilés en PVC, pour la réalisation des joints.
Critère d'évaluation économique: Le prix comprend la protection des éléments du contour qui pourraient être affectés pendant les travaux et la résolution des points singuliers, mais il ne comprend pas la couche de finition de mortier.
Inclut: Préparation de la surface support. Calepinage des pans. Mise en place de règles et de cordeaux. Mise en place des taquets. Réalisation des guides. Application du produit régulant l'absorption. Préparation du mortier. Application du mortier. Réalisation des joints et des points singuliers. Réalisation d'une finition. Séchage du mortier.
Critère pour le métré: Surface mesurée selon documentation graphique du Projet, en déduisant les ouvertures de surface supérieure à 1 m², en ajoutant en échange la surface de la partie intérieure de l'ouverture. Dans les ouvertures qui ne seraient pas déduites, les travaux pour réaliser la surface intérieure de l'ouverture sont pris en compte.
Critère pour le mémoire: On mesurera la surface réellement exécutée selon les spécifications du Projet, en déduisant les ouvertures de surface supérieure à 1 m², en ajoutant en échange la surface de la partie intérieure de l'ouverture. Dans les ouvertures qui ne seraient pas déduites, les travaux pour réaliser la surface intérieure de l'ouverture sont pris en compte.

| Code | U | Désignation | Quantité | Prix | Montant |
|---|---|---|---|---|---|
| mt28mop110b | kg | Pont d'adhérence, pour augmenter l'adhérence entre mortiers à base de ciment et/ou de chaux et supports en béton, composé de résines synthétiques, charges minérales et d'additifs organiques et inorganiques. (matériau) | 0.002 | 2.25 | 0.00 |
| mt08aaa010a | m³ | Eau. (matériau) | 0.005 | 1.50 | 0.01 |
| mt28esp040d | kg | Mortier de chaux et de ciment, type CR CSII W2, selon NF EN 998-1, pour utilisation à l'intérieur ou à l'extérieur, couleur à choisir, composé de ciment, chaux, granulats à granulométrie compensée et additifs, fourni en sacs. (matériau) | 24.000 | 0.27 | 6.48 |
| mt28mon030 | m | Profilé pour joints en PVC. (matériau) | 0.750 | 0.35 | 0.26 |
| op00tal020 |  | Malaxeur électrique. | 1.000 | 0.00 | 0.00 |
| mo039 | h | Compagnon professionnel III/CP2 enduiseur. (main-d'œuvre) | 0.644 | 29.25 | 18.84 |
| mo111 | h | Ouvrier d'exécution I/OE2 enduiseur. (main-d'œuvre) | 0.299 | 25.75 | 7.70 |
| % | % | Frais de chantier des unités d'ouvrage | 2 % | 33.29 | 0.67 |
|  |  | Coûts directs |  |  | 33.96 |
