# Essai sur les granulats

- Propriété du fichier: CYPE INGENIEROS, S.A.
- Format: FIEBDC-3/2002
- Devise: EUR
- Coûts indirects: 3.00 %
- Frais généraux: 13.00 %
- Bénéfice: 6.00 %
- TVA: 20.00 %

## Q Contrôle de qualité et essais

### QT Terres et granulats

#### QTA Granulats

**QTA010** U Essai sur les granulats.
Essais à réaliser en laboratoire accrédité dans le domaine technique correspondant, sur un échantillon de granulats, pris sur site, pour la détermination des caractéristiques suivantes: granulométrie selon NF EN 933-1 et NF EN 933-2, coefficient de forme selon NF EN 933-4. Comprend le déplacement sur site, la prise d'échantillon et le rapport des résultats.
Inclut: Déplacement sur chantier. Prise d'échantillons. Réalisation des essais. Rédaction d'un rapport des résultats des essais réalisés.
Critère pour le métré: Essai à réaliser, selon documentation du Plan de contrôle de qualité.

| Code | U | Désignation | Quantité | Prix | Montant |
|---|---|---|---|---|---|
| mt49ari010 | U | Analyse granulométrique par tamisage d'un échantillon de granulats pour béton selon NF EN 933-1 et NF EN 933-2, comprend le déplacement au site, la prise d'un échantillon et le rapport des résultats. (matériau) | 1.000 | 53.33 | 53.33 |
| mt49ari100 | U | Essai pour déterminer le coefficient de forme d'un échantillon de granulats, selon NF EN 933-4, comprend le déplacement au site, la prise d'un échantillon et le rapport des résultats. (matériau) | 1.000 | 71.78 | 71.78 |
| % | % | Frais de chantier des unités d'ouvrage | 2 % | 125.11 | 2.50 |
|  |  | Coûts directs |  |  | 127.61 |
