# Baignoire acrylique "ROCA"

- Propriété du fichier: CYPE INGENIEROS, S.A.
- Format: FIEBDC-3/2002
- Devise: EUR
- Coûts indirects: 3.00 %
- Frais généraux: 13.00 %
- Bénéfice: 6.00 %
- TVA: 20.00 %

## T Équipements techniques

### TB Équipements sanitaires

#### TBB Baignoires

**TBB050** U Baignoire acrylique "ROCA".
Baignoire rectangulaire acrylique, avec repose-bras intégré, avec hydromassage Basic, modèle Génova N "ROCA", couleur Blanco, de 1700x750x400 mm, avec jeu d'évacuation, avec pan frontal pour baignoire acrylique, couleur Blanco, de 1700 mm de longueur, équipée avec mitigeur mural pour bain/douche, avec cartouche céramique, finition chromé, modèle Thesis. Comprend le silicone pour le scellement des joints.
Inclut: Implantation. Mise en place et fixation de l'appareil. Montage de la bonde. Connexion au réseau d'évacuation. Montage de la robinetterie. Connexion aux réseaux d'eau froide et chaude. Contrôle de son bon fonctionnement. Scellement des joints.
Critère pour le métré: Nombre d'unités prévues, selon documentation graphique du Projet.
Critère pour le mémoire: On mesurera le nombre d'unités réellement mises en place selon les spécifications du Projet.

| Code | U | Désignation | Quantité | Prix | Montant |
|---|---|---|---|---|---|
| mt30bar009a | U | Baignoire rectangulaire acrylique, avec repose-bras intégré, avec hydromassage Basic, modèle Génova N "ROCA", couleur Blanco, de 1700x750x400 mm, avec jeu d'évacuation, selon NF EN 198, y compris pieds réglables. (matériau) | 1.000 | 1115.80 | 1115.80 |
| mt30bar008a | U | Pan frontal pour baignoire acrylique, couleur Blanco, de 1700 mm de longueur, "ROCA". (matériau) | 1.000 | 263.20 | 263.20 |
| mt31gmo024a | U | Mitigeur mural pour bain/douche, avec cartouche céramique, finition chromé, modèle Thesis "ROCA", composé de mitigeur de bain/douche avec bec et support de douche intégré, inverseur automatique bain/douche et équipement de douche constitué de douchette et flexible de 1,70 m de laiton chromé, selon NF EN 1287. (matériau) | 1.000 | 404.60 | 404.60 |
| mt30dba020 | U | Déversoir automatique en laiton cuivre pour baignoire, finition chromée. (matériau) | 1.000 | 126.08 | 126.08 |
| mt30www005 | U | Cartouche de 300 ml de silicone acide monocomposant, fongicide, pour le scellement des joints en milieux humides. (matériau) | 0.036 | 7.50 | 0.27 |
| mo008 | h | Compagnon professionnel III/CP2 plombier. (main-d'œuvre) | 1.200 | 30.20 | 36.24 |
| % | % | Frais de chantier des unités d'ouvrage | 2 % | 1946.19 | 38.92 |
|  |  | Coûts directs |  |  | 1985.11 |
