# Luminaire linéaire, avec lampe LED. Installation suspendue

- Propriété du fichier: CYPE INGENIEROS, S.A.
- Format: FIEBDC-3/2002
- Devise: EUR
- Coûts indirects: 3.00 %
- Frais généraux: 13.00 %
- Bénéfice: 6.00 %
- TVA: 20.00 %

## T Équipements techniques

### TE Éclairage

#### TEI Équipements intérieurs

**TEI290** U Luminaire linéaire, avec lampe LED. Installation suspendue.
Luminaire linéaire de plafond, non réglable, avec corps en aluminium extrudé de couleur blanche, de 50x1202x75 mm, avec lampe LED LED840, température de couleur 4000 K, de 24 W, à lumière directe, lampe LED LED840, température de couleur 4000 K, de 13 W, à lumière indirecte, diffuseurs de polycarbonate opalin couleur glacier à lumière directe et indirecte, indice de reproduction chromatique supérieure à 80, flux lumineux 2210 lumens à lumière directe, flux lumineux 1170 lumens à lumière indirecte, alimentation à 220/240 V et 50-60 Hz, degré de protection IP20, avec éléments de fixation couleur blanche pour installation de luminaire suspendu et système avec câble en acier pour installation de luminaire suspendu réglable en hauteur jusqu'à 1,5 m, finition chromée. Installation suspendue.
Inclut: Implantation. Montage, connexion et contrôle de son bon fonctionnement.
Critère pour le métré: Nombre d'unités prévues, selon documentation graphique du Projet.
Critère pour le mémoire: On mesurera le nombre d'unités réellement exécutées selon les spécifications du Projet.

| Code | U | Désignation | Quantité | Prix | Montant |
|---|---|---|---|---|---|
| mt34lle150a | U | Luminaire linéaire de plafond, non réglable, avec corps en aluminium extrudé de couleur blanche, de 50x1202x75 mm, avec lampe LED LED840, température de couleur 4000 K, de 24 W, à lumière directe, lampe LED LED840, température de couleur 4000 K, de 13 W, à lumière indirecte, diffuseurs de polycarbonate opalin couleur glacier à lumière directe et indirecte, indice de reproduction chromatique supérieure à 80, flux lumineux 2210 lumens à lumière directe, flux lumineux 1170 lumens à lumière indirecte, alimentation à 220/240 V et 50-60 Hz, degré de protection IP20. (matériau) | 1.000 | 287.79 | 287.79 |
| mt34lle132a | U | Éléments de fixation couleur blanche pour installation de luminaire suspendu. (matériau) | 1.000 | 5.83 | 5.83 |
| mt34lle133a | U | Système avec câble en acier pour installation de luminaire suspendu réglable en hauteur jusqu'à 1,5 m, finition chromée. (matériau) | 1.000 | 18.39 | 18.39 |
| mo003 | h | Compagnon professionnel III/CP2 électricien. (main-d'œuvre) | 0.350 | 30.20 | 10.57 |
| mo102 | h | Ouvrier professionnel II/OP électricien. (main-d'œuvre) | 0.350 | 25.99 | 9.10 |
| % | % | Frais de chantier des unités d'ouvrage | 2 % | 331.68 | 6.63 |
|  |  | Coûts directs |  |  | 338.31 |
