# Réseau de distribution intérieur pour télécommunication

- Propriété du fichier: CYPE INGENIEROS, S.A.
- Format: FIEBDC-3/2002
- Devise: EUR
- Coûts indirects: 3.00 %
- Frais généraux: 13.00 %
- Bénéfice: 6.00 %
- TVA: 20.00 %

## T Équipements techniques

### TL Installations électriques

#### TLI Installations intérieures

**TLI050** m Réseau de distribution intérieur pour télécommunication.
Réseau de distribution intérieur pour télécommunication avec 1 câble RJ-45 de 1x4 paires, type U/UTP, enveloppe de PVC, catégorie 5e; en goulotte rigide en PVC de 13x52 mm, avec deux compartiments, l'un pour abriter des câbles de télécommunication et l'autre pour abriter des câbles électriques, avec degrés de protection IP40 et IK07. Comprend accessoires. Totalement monté, connecté et testé.
Inclut: Implantation et tracé de la canalisation. Mise en place et fixation de la goulotte. Pose et connexion des câbles.
Critère pour le métré: Longueur mesurée selon documentation graphique du Projet.
Critère pour le mémoire: On mesurera la longueur réellement exécutée selon les spécifications du Projet.

| Code | U | Désignation | Quantité | Prix | Montant |
|---|---|---|---|---|---|
| mt35ait100ag | m | Goulotte rigide en PVC de 13x52 mm, avec deux compartiments, l'un pour abriter des câbles de télécommunication et l'autre pour abriter des câbles électriques, avec degrés de protection IP40 et IK07, selon NF EN 61537, avec le prix augmenté de 60% pour cause d'accessoires et de pièces spéciales. (matériau) | 1.000 | 9.76 | 9.76 |
| mt40ctf010aa | m | Câble RJ-45 de 1x4 paires, type U/UTP, enveloppe de PVC, catégorie 5e. (matériau) | 1.000 | 0.39 | 0.39 |
| mo003 | h | Compagnon professionnel III/CP2 électricien. (main-d'œuvre) | 0.188 | 30.20 | 5.68 |
| % | % | Frais de chantier des unités d'ouvrage | 2 % | 15.83 | 0.32 |
|  |  | Coûts directs |  |  | 16.15 |
