# Appareillage pour installation électrique

- Propriété du fichier: CYPE INGENIEROS, S.A.
- Format: FIEBDC-3/2002
- Devise: EUR
- Coûts indirects: 3.00 %
- Frais généraux: 13.00 %
- Bénéfice: 6.00 %
- TVA: 20.00 %

## T Équipements techniques

### TL Installations électriques

#### TLI Installations intérieures

**TLI090** U Appareillage pour installation électrique.
Interrupteur unipolaire encastré, gamme basique, avec touche simple de couleur blanche et enjoliveur de couleur blanche avec boîte à encastrer dans cloisons sèches. Comprend les accessoires de montage. Totalement monté, connecté et testé. Sans inclure la mise en place de la boîte universelle.
Inclut: Câblage de l'équipement. Montage de l'équipement.
Critère pour le métré: Nombre d'unités prévues, selon documentation graphique du Projet.
Critère pour le mémoire: On mesurera le nombre d'unités réellement exécutées selon les spécifications du Projet.

| Code | U | Désignation | Quantité | Prix | Montant |
|---|---|---|---|---|---|
| mt33leg115a | U | Interrupteur unipolaire à encastrer, gamme basique, avec touche simple de couleur blanche et enjoliveur de couleur blanche, selon EN 60669. (matériau) | 1.000 | 4.37 | 4.37 |
| mt33leg340a | U | Boîte universelle 1 poste pour ossatures autoportantes de plaques et faux plafonds de plaques. (matériau) | 1.000 | 0.95 | 0.95 |
| mo003 | h | Compagnon professionnel III/CP2 électricien. (main-d'œuvre) | 0.200 | 30.20 | 6.04 |
| % | % | Frais de chantier des unités d'ouvrage | 2 % | 11.36 | 0.23 |
|  |  | Coûts directs |  |  | 11.59 |
