# Tuyau d'aspiration

- Propriété du fichier: CYPE INGENIEROS, S.A.
- Format: FIEBDC-3/2002
- Devise: EUR
- Coûts indirects: 3.00 %
- Frais généraux: 13.00 %
- Bénéfice: 6.00 %
- TVA: 20.00 %

## T Équipements techniques

### TQ Installations d'évacuation des eaux usées

#### TQR Récupération des eaux pluviales

**TQR060** U Tuyau d'aspiration.
4 m de tuyau d'aspiration en caoutchouc synthétique EPDM de haute qualité avec renforts de spirale d'acier et tresse synthétique, de 1" de diamètre, avec résistance aux rayons UV, intervalle de pression de 0,85 à 1,5 bar, avec kit d'aspiration constitué de filtre en acier inoxydable avec flotteur en plastique, clapet de non retour en laiton, deux raccords en laiton et deux colliers en acier inoxydable.
Inclut: Implantation. Mise en place du tuyau d'aspiration. Montage du kit d'aspiration. Connexion et contrôle de son bon fonctionnement.
Critère pour le métré: Nombre d'unités prévues, selon documentation graphique du Projet.
Critère pour le mémoire: On mesurera le nombre d'unités réellement exécutées selon les spécifications du Projet.

| Code | U | Désignation | Quantité | Prix | Montant |
|---|---|---|---|---|---|
| mt37eqp020a | m | Tuyau d'aspiration en caoutchouc synthétique EPDM de haute qualité avec renforts de spirale d'acier et tresse synthétique, de 1" de diamètre, avec résistance aux rayons UV, intervalle de pression de 0,85 à 1,5 bar. (matériau) | 4.000 | 13.85 | 55.40 |
| mt37eqp025a | U | Kit d'aspiration constitué de filtre en acier inoxydable avec flotteur en plastique, clapet de non retour en laiton, deux raccords en laiton et deux colliers en acier inoxydable, pour tuyau d'aspiration de 1" de diamètre. (matériau) | 1.000 | 48.48 | 48.48 |
| mo008 | h | Compagnon professionnel III/CP2 plombier. (main-d'œuvre) | 0.380 | 30.20 | 11.48 |
| mo107 | h | Ouvrier professionnel II/OP plombier. (main-d'œuvre) | 0.380 | 25.99 | 9.88 |
| % | % | Frais de chantier des unités d'ouvrage | 2 % | 125.24 | 2.50 |
|  |  | Coûts directs |  |  | 127.74 |
