# Unité intérieure pour production d'E.C.S., chauffage et refroidissement

- Propriété du fichier: CYPE INGENIEROS, S.A.
- Format: FIEBDC-3/2002
- Devise: EUR
- Coûts indirects: 3.00 %
- Frais généraux: 13.00 %
- Bénéfice: 6.00 %
- TVA: 20.00 %

## T Équipements techniques

### TV Climatisation et ventilation

#### TVL Système Mitsubishi Electric à débit de réfrigérant variable

**TVL120** U Unité intérieure pour production d'E.C.S., chauffage et refroidissement.
Unité intérieure pour service d'E.C.S., pour gaz R-410A, gamme Ecodan pour City Multi, modèle PWFY-P100VM-E-BU "MITSUBISHI ELECTRIC", dans une installation avec unité extérieure avec récupération de chaleur de la série PURY/PQRY, puissance calorifique nominale 12,5 kW, consommation électrique nominale en chauffage 2,48 kW, de 450x300x800 mm, poids 60 kg, pression sonore 44 dBA, production d'eau chaude jusqu'à 70°C, avec échangeur à plaques et circuit frigorifique pour gaz R-134a.
Critère d'évaluation économique: Le prix ne comprend ni la canalisation ni le câblage électrique d'alimentation.
Inclut: Implantation. Mise en place et fixation. Connexion aux lignes frigorifiques. Connexion au réseau de conduite d'eau. Connexion au réseau électrique. Mise en marche.
Critère pour le métré: Nombre d'unités prévues, selon documentation graphique du Projet.
Critère pour le mémoire: On mesurera le nombre d'unités réellement exécutées selon les spécifications du Projet.

| Code | U | Désignation | Quantité | Prix | Montant |
|---|---|---|---|---|---|
| mt42mee300a | U | Unité intérieure pour service d'E.C.S., pour gaz R-410A, gamme Ecodan pour City Multi, modèle PWFY-P100VM-E-BU "MITSUBISHI ELECTRIC", dans une installation avec unité extérieure avec récupération de chaleur de la série PURY/PQRY, puissance calorifique nominale 12,5 kW, consommation électrique nominale en chauffage 2,48 kW, de 450x300x800 mm, poids 60 kg, pression sonore 44 dBA, production d'eau chaude jusqu'à 70°C, avec échangeur à plaques et circuit frigorifique pour gaz R-134a. (matériau) | 1.000 | 6951.00 | 6951.00 |
| mo005 | h | Compagnon professionnel III/CP2 installateur de climatisation. (main-d'œuvre) | 1.000 | 30.20 | 30.20 |
| mo104 | h | Ouvrier professionnel II/OP installateur de climatisation. (main-d'œuvre) | 1.000 | 25.99 | 25.99 |
| % | % | Frais de chantier des unités d'ouvrage | 2 % | 7007.19 | 140.14 |
|  |  | Coûts directs |  |  | 7147.33 |
