# Registre bypass, pour la régulation du débit

- Propriété du fichier: CYPE INGENIEROS, S.A.
- Format: FIEBDC-3/2002
- Devise: EUR
- Coûts indirects: 3.00 %
- Frais généraux: 13.00 %
- Bénéfice: 6.00 %
- TVA: 20.00 %

## T Équipements techniques

### TV Climatisation et ventilation

#### TVZ Système multizone Airzone

**TVZ170** U Registre bypass, pour la régulation du débit.
Registre circulaire de surpression, avec fonction bypass, pour un débit de 1000 m³/h, corps de tôle en acier galvanisé, de 500 mm de diamètre, BYCI500 "AIRZONE", avec isolation thermique de mousse en caoutchouc, papillon d'acier galvanisé, tige filetée en acier et contrepoids en acier zingué.
Inclut: Implantation. Mise en place et fixation.
Critère pour le métré: Nombre d'unités prévues, selon documentation graphique du Projet.
Critère pour le mémoire: On mesurera le nombre d'unités réellement exécutées selon les spécifications du Projet.

| Code | U | Désignation | Quantité | Prix | Montant |
|---|---|---|---|---|---|
| mt42air815c | U | Registre circulaire de surpression, avec fonction bypass, pour un débit de 1000 m³/h, corps de tôle en acier galvanisé, de 500 mm de diamètre, BYCI500 "AIRZONE", avec isolation thermique de mousse en caoutchouc, papillon d'acier galvanisé, tige filetée en acier et contrepoids en acier zingué. (matériau) | 1.000 | 43.00 | 43.00 |
| mo005 | h | Compagnon professionnel III/CP2 installateur de climatisation. (main-d'œuvre) | 0.226 | 30.20 | 6.83 |
| mo104 | h | Ouvrier professionnel II/OP installateur de climatisation. (main-d'œuvre) | 0.180 | 25.99 | 4.68 |
| % | % | Frais de chantier des unités d'ouvrage | 2 % | 54.51 | 1.09 |
|  |  | Coûts directs |  |  | 55.60 |
