# Équipement de protection respiratoire (EPR), filtrant non assisté

- Propriété du fichier: CYPE Ingenieros S.A.
- Format: FIEBDC-3/2016
- Logiciel: Generador de precios de la construcción. CYPE Ingenieros, S.A.
- Date: 15/06/2024
- Devise: EUR
- Coûts indirects: 3 %
- Frais généraux: 13 %
- Bénéfice: 6 %
- TVA: 20 %

## S Sécurité et santé

### SI Équipements de protection individuelle

#### SIV Voies respiratoires

**SIV010** U Équipement de protection respiratoire (EPR), filtrant non assisté.
Équipement de protection respiratoire (EPR), filtrant non assisté, composé d'un masque complet, classe 1, qui couvre les yeux, le nez, la bouche et le menton, en garantissant un ajustement hermétique au visage du travailleur contre l'atmosphère ambiante, amortissable en 3 utilisations et d'un filtre contre particules, à efficacité élevée (P3), amortissable en 3 utilisations.
Critère pour le métré: Nombre d'unités prévues, selon Plan général de coordination en matière de sécurité et de protection de la santé.
Critère pour le mémoire: On mesurera le nombre d'unités réellement fournies selon spécifications d'Étude ou d'Étude Basique de Sécurité et Santé.

| Code | U | Désignation | Quantité | Prix | Montant |
|---|---|---|---|---|---|
| mt50epv010ic | U | Masque complet, classe 1, EPI de catégorie III, selon NF EN 136, respectant toutes les réquisitions de sécurité selon le Décret nº 92-765, le Décret nº 92-766 et le Décret nº 92-768, du 29 juillet 1992. (matériau) | 0.33 | 94.97 | 31.340 |
| mt50epv011cG | U | Filtre contre particules, à efficacité élevée (P3), EPI de catégorie III, selon NF EN 143, respectant toutes les réquisitions de sécurité selon le Décret nº 92-765, le Décret nº 92-766 et le Décret nº 92-768, du 29 juillet 1992. (matériau) | 0.33 | 4.61 | 1.521 |
| % | % | Frais de chantier des unités d'ouvrage | 2 % | 32.861 | 0.657 |
|  |  | Coûts directs |  |  | 33.518 |
