# Faux plafond continu en plaques silico-calcaires autoclavées

- Propriété du fichier: CYPE Ingenieros S.A.
- Format: FIEBDC-3/2016
- Logiciel: Generador de precios de la construcción. CYPE Ingenieros, S.A.
- Date: 15/06/2024
- Devise: EUR
- Coûts indirects: 3 %
- Frais généraux: 13 %
- Bénéfice: 6 %
- TVA: 20 %

## F Aménagements et finitions

### FL Revêtements de plafonds

#### FLQ Plafonds suspendus non démontables, en plaques silico-calcaires

**FLQ010** m² Faux plafond continu en plaques silico-calcaires autoclavées.
Faux plafond continu suspendu, lisse, 20+20+20+54, situé à une hauteur inférieure à 4 m, résistance au feu EI 180, selon NF EN 1364-2, constitué de: OSSATURE: structure métallique en acier galvanisé de fourrures primaires 60/27 mm avec une modulation de 600 mm et suspendues du plancher ou de l'élément porteur en béton avec ancrages directs de 125 mm, pour fourrure 60/27, et tiges tous les 1200 mm, et fourrures secondaires fixées perpendiculairement aux fourrures primaires avec raccords type éclisse avec une modulation de 1000 mm; PLAQUES: trois couches de plaques silico-calcaires autoclavées, de 1200x2500 mm et 20 mm d'épaisseur, à bords carrés. Comprend les fixations pour l'ancrage des profilés, la visserie pour la fixation des plaques, la pâte pour le traitement des joints, le matelas en silicate et les accessoires de montage.
Inclut: Implantation des axes de la structure métallique. Nivellement et fixation des profilés périmétriques. Signalisation des points d'ancrage au plancher ou à l'élément support. Nivellement et suspension des profilés primaires et secondaires de la structure. Découpe des plaques. Fixation des plaques. Résolution des rencontres et des points singuliers. Traitement des joints. Scellement des rencontres.
Critère pour le métré: Surface mesurée entre les parements, selon documentation graphique du Projet, sans déduire les trémies pour les installations.
Critère pour le mémoire: On mesurera la surface réellement exécutée selon les spécifications du Projet, sans déduire les ouvertures de surface inférieure à 1 m².

| Code | U | Désignation | Quantité | Prix | Montant |
|---|---|---|---|---|---|
| mt12psg160d | m | Profilé en L, en acier galvanisé, de 30 mm. (matériau) | 0.4 | 0.86 | 0.344 |
| mt12psg220 | U | Fixation composée d'une cheville et d'une vis 5x27. (matériau) | 2.4 | 0.06 | 0.144 |
| mt12pek020fa | U | Ancrage direct de 125 mm, pour fourrure 60/27. (matériau) | 2 | 0.4 | 0.800 |
| mt12psg081a | U | Vis autoforeuse 3,5x9,5 mm. (matériau) | 4 | 0.01 | 0.040 |
| mt12psg050c | m | Fourrure 60/27 en tôle d'acier galvanisé, de 60 mm de largeur, selon NF DTU 25.41 P1-2 et NF EN 14195. (matériau) | 3.9 | 0.84 | 3.276 |
| mt12pek020la | U | Connecteur, pour fourrure 60/27. (matériau) | 0.8 | 0.19 | 0.152 |
| mt12pek020da | U | Raccord type éclisse, pour fourrure 60/27. (matériau) | 3.4 | 0.23 | 0.782 |
| mt12plo010ak | m² | Plaque silico-calcaire autoclavée, de 1200x2500 mm et 20 mm d'épaisseur, à bords carrés; Euroclasse A1 de réaction au feu, selon NF EN 13501-1. (matériau) | 3.15 | 27.91 | 87.917 |
| mt12psg081d | U | Vis autoforeuse 3,5x35 mm. (matériau) | 20 | 0.01 | 0.200 |
| mt12psg081g | U | Vis autoforeuse 4,2x70 mm. (matériau) | 20 | 0.03 | 0.600 |
| mt12ppo010a | kg | Pâte à joints. (matériau) | 0.25 | 1.67 | 0.418 |
| mt41php100a | m² | Matelas en silicate. (matériau) | 0.05 | 1.22 | 0.061 |
| mo015 | h | Compagnon professionnel III/CP2 monteur de faux plafonds en plaques de plâtre. (main-d'œuvre) | 1.019 | 30.2 | 30.774 |
| mo082 | h | Ouvrier professionnel II/OP monteur de faux plafonds en plaques de plâtre. (main-d'œuvre) | 1.019 | 26.02 | 26.514 |
| % | % | Frais de chantier des unités d'ouvrage | 2 % | 152.022 | 3.040 |
|  |  | Coûts directs |  |  | 155.062 |

Déchets:
- pose: mt12psg160d Profilé en L, en acier galvanisé, de 30 mm; facteur de déchet 0.0188
- pose: mt12pek020fa Ancrage direct de 125 mm, pour fourrure 60/27; facteur de déchet 0.02
- pose: mt12psg081a Vis autoforeuse 3,5x9,5 mm; facteur de déchet 0.00555556
- pose: mt12psg050c Fourrure 60/27 en tôle d'acier galvanisé, de 60 mm de largeur, selon NF DTU 25.41 P1-2 et NF EN 14195; facteur de déchet 0.0188
- pose: mt12pek020la Connecteur, pour fourrure 60/27; facteur de déchet 0.02
- pose: mt12pek020da Raccord type éclisse, pour fourrure 60/27; facteur de déchet 0.02
- pose: mt12plo010ak; facteur de déchet 0.024
- pose: mt12psg081d Vis autoforeuse 3,5x35 mm; facteur de déchet 0.00526316
- pose: mt12psg081g Vis autoforeuse 4,2x70 mm; facteur de déchet 0.00515152
- pose: mt12ppo010a Pâte à joints; facteur de déchet 0.0075

## Ressources

**mt12psg160d** m Profilé en L, en acier galvanisé, de 30 mm
Données techniques: Coût énergétique 46.887 MJ; Émission de CO2 1.442 kg; Code CED 17 04 05; Masse de l'élément 0.35 kg; Volume 0.000167 m3
Déchets:
- emballage: re170203 Plastique. (composant de déchet); quantité 0.005 kg; Code CED 17 02 03; Masse de l'élément 1 kg; Volume 0.001667 m3

**mt12pek020fa** U Ancrage direct de 125 mm, pour fourrure 60/27
Données techniques: Coût énergétique 4.732 MJ; Émission de CO2 0.240 kg; Code CED 17 04 05; Masse de l'élément 0.235 kg; Volume 0.000112 m3
Déchets:
- emballage: re170203 Plastique; quantité 0.025 kg

**mt12psg081a** U Vis autoforeuse 3,5x9,5 mm
Données techniques: Coût énergétique 0.009 MJ; Émission de CO2 0.001 kg; Code CED 17 04 05; Masse de l'élément 0.0009 kg
Déchets:
- emballage: re150101 Emballages en papier et en carton. (composant de déchet); quantité 0.001 kg; Code CED 15 01 01; Masse de l'élément 1 kg; Volume 0.001333 m3

**mt12psg050c** m Fourrure 60/27 en tôle d'acier galvanisé, de 60 mm de largeur, selon NF DTU 25.41 P1-2 et NF EN 14195
Données techniques: Coût énergétique 70.752 MJ; Émission de CO2 2.171 kg; Code CED 17 04 05; Masse de l'élément 0.53 kg; Volume 0.000252 m3
Déchets:
- emballage: re170203 Plastique; quantité 0.005 kg

**mt12pek020la** U Connecteur, pour fourrure 60/27
Données techniques: Coût énergétique 3.307 MJ; Émission de CO2 0.166 kg; Code CED 17 04 05; Masse de l'élément 0.09 kg; Volume 0.000043 m3
Déchets:
- emballage: re170203 Plastique; quantité 0.025 kg

**mt12pek020da** U Raccord type éclisse, pour fourrure 60/27
Données techniques: Coût énergétique 3.503 MJ; Émission de CO2 0.176 kg; Code CED 17 04 05; Masse de l'élément 0.11 kg; Volume 0.000052 m3
Déchets:
- emballage: re170203 Plastique; quantité 0.025 kg

**mt12plo010ak** m² Plaque silico-calcaire autoclavée
Données techniques: Coût énergétique 368.303 MJ; Émission de CO2 24.201 kg; Code CED 17 09 04; Masse de l'élément 17.3 kg; Volume 0.011533 m3
Déchets:
- emballage: re170203 Plastique; quantité 0.032 kg

**mt12psg081d** U Vis autoforeuse 3,5x35 mm
Données techniques: Coût énergétique 0.019 MJ; Émission de CO2 0.002 kg; Code CED 17 04 05; Masse de l'élément 0.0019 kg
Déchets:
- emballage: re150101 Emballages en papier et en carton; quantité 0.001 kg

**mt12psg081g** U Vis autoforeuse 4,2x70 mm
Données techniques: Coût énergétique 0.033 MJ; Émission de CO2 0.003 kg; Code CED 17 04 05; Masse de l'élément 0.0033 kg; Volume 0.000002 m3
Déchets:
- emballage: re150101 Emballages en papier et en carton; quantité 0.001 kg

**mt12ppo010a** kg Pâte à joints
Données techniques: Coût énergétique 13.573 MJ; Émission de CO2 0.475 kg; Code CED 17 08 02; Masse de l'élément 1 kg; Volume 0.001 m3
Déchets:
- emballage: re170203 Plastique; quantité 0.028 kg
