# Démolition d'une plinthe en pierre naturelle

- Propriété du fichier: CYPE Ingenieros S.A.
- Format: FIEBDC-3/2016
- Logiciel: Generador de precios de la construcción. CYPE Ingenieros, S.A.
- Date: 18/05/2024
- Devise: EUR
- Coûts indirects: 3 %
- Frais généraux: 13 %
- Bénéfice: 6 %
- TVA: 20 %

## F Aménagements et finitions

### FS Revêtements de sols

#### FSD Démolition

**FSD090** m Démolition d'une plinthe en pierre naturelle.
D'une plinthe de pierre naturelle, avec moyens manuels et récupération, entassement et mise en place de 10% du matériau au même emplacement, sans détériorer les éléments constructifs contigus, et chargement manuel dans le camion ou la benne.
Critère d'évaluation économique: Le prix comprend le piquage du matériau de fixation collé sur sa surface et au support.
Inclut: Retrait de l'élément. Classement et étiquetage. Nettoyage du verso des dalles. Stockage des matériaux à réutiliser. Remise en place de l'élément. Retrait et entassement des restes de travaux. Nettoyage des restes d'ouvrage. Chargement manuel des décombres dans le camion ou la benne.
Critère pour le métré: Longueur mesurée selon documentation graphique du Projet.
Critère pour le mémoire: On mesurera la longueur réellement démontée selon les spécifications du Projet.

| Code | U | Désignation | Quantité | Prix | Montant |
|---|---|---|---|---|---|
| mt09mcr210 | kg | Mortier-colle amélioré, C2 TE, avec résistance au glissement et temps ouvert allongé, composé de ciment, granulats sélectionnés, additifs spéciaux et résines, pour la pose en couche mince de revêtements en pierre naturelle. (matériau) | 0.56 | 1.15 | 0.644 |
| mt09mcr060a | kg | Mortier de joints cémenteux, CG1, pour joint ouvert entre 3 et 15 mm, selon NF EN 13888. (matériau) | 0.08 | 0.7 | 0.056 |
| mo113 | h | Ouvrier d'exécution I/OE1 construction. (main-d'œuvre) | 0.048 | 24.51 | 1.176 |
| % | % | Frais de chantier des unités d'ouvrage | 2 % | 1.876 | 0.038 |
|  |  | Coûts directs |  |  | 1.914 |

Déchets:
- pose: mt09mcr210; facteur de déchet 0.068349
- pose: mt09mcr060a Mortier de joints cémenteux, CG1, pour joint ouvert entre 3 et 15 mm, selon NF EN 13888; facteur de déchet 0.07
- démolition: ruo010413 Déchets de la coupe et du sciage de pierre distincts de ceux mentionnés dans le code 01 04 07. (composant de déchet); quantité 1.791 kg; Code CED 01 04 13; Masse de l'élément 1 kg; Volume 0.000667 m3
- démolition: ruo170101 Béton (bétons, mortiers et préfabriqués). (composant de déchet); quantité 0.64 kg; Code CED 17 01 01; Masse de l'élément 1 kg; Volume 0.000667 m3

## Ressources

**mt09mcr210** kg Mortier-colle amélioré
Données techniques: Coût énergétique 3.871 MJ; Émission de CO2 0.344 kg; Code CED 17 09 04; Masse de l'élément 1 kg; Volume 0.000667 m3
Déchets:
- emballage: re170203 Plastique. (composant de déchet); quantité 0.003 kg; Code CED 17 02 03; Masse de l'élément 1 kg; Volume 0.001667 m3

**mt09mcr060a** kg Mortier de joints cémenteux, CG1, pour joint ouvert entre 3 et 15 mm, selon NF EN 13888
Données techniques: Coût énergétique 7.725 MJ; Émission de CO2 0.576 kg; Code CED 17 09 04; Masse de l'élément 1 kg; Volume 0.000667 m3
Déchets:
- emballage: re150101 Emballages en papier et en carton. (composant de déchet); quantité 0.02 kg; Code CED 15 01 01; Masse de l'élément 1 kg; Volume 0.001333 m3
- emballage: re170201 Bois. (composant de déchet); quantité 0.005 kg; Code CED 17 02 01; Masse de l'élément 1 kg; Volume 0.000909 m3
- emballage: re170203 Plastique; quantité 0.008 kg
