# Consolidation du terrain situé sous le dallage de béton, par injections de résines expansives

- Propriété du fichier: CYPE Ingenieros S.A.
- Format: FIEBDC-3/2016
- Logiciel: Generador de precios de la construcción. CYPE Ingenieros, S.A.
- Date: 04/06/2024
- Devise: EUR
- Coûts indirects: 3 %
- Frais généraux: 13 %
- Bénéfice: 6 %
- TVA: 20 %

## G Structure et gros oeuvre

### GA Transformations et réparations

#### GAO Reprises en sous-oeuvre

**GAO250** m² Consolidation du terrain situé sous le dallage de béton, par injections de résines expansives.
Consolidation du terrain situé sous le dallage de béton, par injections de résines expansives, rendement 1,25 kg/m², à travers de perforations traversant le dallage existant, de 1 à 1,4 cm de diamètre, formant un quadrillage avec une séparation maximale entre les perforations de 1,5 m, en remplissant les vides du terrain, en le stabilisant et en augmentant sa capacité portante jusqu'à atteindre les besoins obtenus par l'étude préalable de descente des charges, avec un degré de complexité moyen.
Inclut: Exécution de la perforation. Introduction des tubes d'injection. Injection de la résine. Contrôle avec un niveau laser du soulèvement du dallage. Coupe de la partie excédante des tubes d'injection. Bouchage des perforations avec un mortier réparateur. Nettoyage et ramassage des restes de résine. Retrait et stockage des décombres. Chargement des décombres dans la benne.
Critère pour le métré: Surface mesurée selon documentation graphique du Projet.
Critère pour le mémoire: On mesurera la surface réellement exécutée selon les spécifications du Projet

| Code | U | Désignation | Quantité | Prix | Montant |
|---|---|---|---|---|---|
| mt07www010 | kg | Résine expansive, pour consolidation du terrain par injection. (matériau) | 1.25 | 10.91 | 13.638 |
| mq03mpi020a | h | Équipement complet pour réalisation des injections de résines expansives à pression, via l'utilisation de tubes-manchon. (matériel) | 0.268 | 107 | 28.676 |
| mo042 | h | Compagnon professionnel III/CP2 du béton. (main-d'œuvre) | 1.092 | 30.72 | 33.546 |
| mo089 | h | Ouvrier professionnel II/OP du béton. (main-d'œuvre) | 1.092 | 27.32 | 29.833 |
| % | % | Frais de chantier des unités d'ouvrage | 2 % | 105.693 | 2.114 |
|  |  | Coûts directs |  |  | 107.807 |

Déchets:
- pose: mt07www010 Résine expansive, pour consolidation du terrain par injection; facteur de déchet 0.03

## Ressources

**mt07www010** kg Résine expansive, pour consolidation du terrain par injection
Données techniques: Coût énergétique 86.761 MJ; Émission de CO2 3.294 kg; Code CED 17 09 04; Masse de l'élément 1 kg; Volume 0.000667 m3
Déchets:
- emballage: re170203 Plastique. (composant de déchet); quantité 0.003 kg; Code CED 17 02 03; Masse de l'élément 1 kg; Volume 0.001667 m3
