# Semelle de fondation en béton massif

- Propriété du fichier: CYPE Ingenieros S.A.
- Format: FIEBDC-3/2016
- Logiciel: Generador de precios de la construcción. CYPE Ingenieros, S.A.
- Date: 29/05/2024
- Devise: EUR
- Coûts indirects: 3 %
- Frais généraux: 13 %
- Bénéfice: 6 %
- TVA: 20 %

## G Structure et gros oeuvre

### GF Fondations

#### GFI Semelles isolées

**GFI020** m³ Semelle de fondation en béton massif.
Semelle de fondation en béton massif, réalisée avec béton C12/15 (X0(F); D10; S3; Cl 1,0) prêt à l'emploi et coulage à la benne.
Critère d'évaluation économique: Le prix ne comprend pas le coffrage.
Inclut: Implantation et tracé des semelles et des poteaux ou des autres éléments structuraux qui s'appuient sur celles-ci. Coulage et compactage du béton. Couronnement et arase des fondations. Séchage du béton.
Critère pour le métré: Volume théorique, selon documentation graphique du Projet.
Critère pour le mémoire: On mesurera le volume théorique exécuté selon les spécifications du Projet, sans inclure les augmentations par excès d'excavation non autorisés.

| Code | U | Désignation | Quantité | Prix | Montant |
|---|---|---|---|---|---|
| mt10hmf030b | m³ | Béton massif C12/15 (X0(F); D10; S3; Cl 1,0), prêt à l'emploi, selon NF EN 206. (matériau) | 1.1 | 110.74 | 121.814 |
| mo045 | h | Compagnon professionnel III/CP2 bétonneur. (main-d'œuvre) | 0.059 | 30.72 | 1.812 |
| mo092 | h | Ouvrier professionnel II/OP bétonneur. (main-d'œuvre) | 0.535 | 27.32 | 14.616 |
| % | % | Frais de chantier des unités d'ouvrage | 2 % | 138.242 | 2.765 |
|  |  | Coûts directs |  |  | 141.007 |

Déchets:
- pose: mt10hmf030b Béton massif C12/15 (X0(F); D10; S3; Cl 1,0), prêt à l'emploi, selon NF EN 206; facteur de déchet 0.0011159

## Ressources

**mt10hmf030b** m³ Béton massif C12/15 (X0(F); D10; S3; Cl 1,0), prêt à l'emploi, selon NF EN 206
Données techniques: Coût énergétique 1840.000 MJ; Émission de CO2 230.000 kg; Code CED 17 01 01; Masse de l'élément 2300 kg; Volume 1.533333 m3
