# Transport et retrait d'une plateforme suspendue

- Propriété du fichier: CYPE Ingenieros S.A.
- Format: FIEBDC-3/2016
- Logiciel: Generador de precios de la construcción. CYPE Ingenieros, S.A.
- Date: 18/05/2024
- Devise: EUR
- Coûts indirects: 3 %
- Frais généraux: 13 %
- Bénéfice: 6 %
- TVA: 20 %

## P Interventions préalables

### PH Équipements pour travaux en hauteur

#### PHE Échafaudages

**PHE120** U Transport et retrait d'une plateforme suspendue.
Transport au site et retrait de plateforme suspendue d'actionnement manuel, de 2 m de longueur, constituée d'un ou de plusieurs modules de 90 cm de largeur, pour travailler sur des parements verticaux allant jusqu'à 30 m de hauteur, composée d'une plinthe, de lisses, d'un appareil élévateur, de câbles et d'une structure de suspension, d'un système antichute, de potences d'accrochage et d'autres dispositifs de sécurité.
Critère pour le métré: Nombre d'unités prévues, selon documentation graphique du Projet.
Critère pour le mémoire: On mesurera le nombre d'unités réellement exécutées selon les spécifications du Projet.

| Code | U | Désignation | Quantité | Prix | Montant |
|---|---|---|---|---|---|
| mq13ats110a | U | Transport au site et retrait de plateforme suspendue d'actionnement manuel, de 2 m de longueur, constituée d'un ou de plusieurs modules de 90 cm de largeur, pour travailler sur des parements verticaux allant jusqu'à 30 m de hauteur, composée d'une plinthe, de lisses, d'un appareil élévateur, de câbles et d'une structure de suspension, d'un système antichute, de potences d'accrochage et d'autres dispositifs de sécurité. (matériel) | 1.159 | 224 | 259.616 |
| % | % | Frais de chantier des unités d'ouvrage | 2 % | 259.616 | 5.192 |
|  |  | Coûts directs |  |  | 264.808 |
