# Analyse de l'eau

- Propriété du fichier: CYPE Ingenieros S.A.
- Format: FIEBDC-3/2016
- Logiciel: Generador de precios de la construcción. CYPE Ingenieros, S.A.
- Date: 15/06/2024
- Devise: EUR
- Coûts indirects: 3 %
- Frais généraux: 13 %
- Bénéfice: 6 %
- TVA: 20 %

## Q Contrôle de qualité et essais

### QG Eau

#### QGA Eau

**QGA010** U Analyse de l'eau.
Essais à réaliser en laboratoire accrédité dans le domaine technique correspondant, sur un échantillon d'eau, pris sur site, pour la détermination des caractéristiques suivantes: agressivité dans le béton selon NF EN 206. Comprend le déplacement sur site, la prise d'échantillon et le rapport des résultats.
Inclut: Déplacement sur chantier. Prise d'échantillons. Réalisation des essais. Rédaction d'un rapport des résultats des essais réalisés.
Critère pour le métré: Essai à réaliser, selon documentation du Plan de contrôle de qualité.

| Code | U | Désignation | Quantité | Prix | Montant |
|---|---|---|---|---|---|
| mt49agu070 | U | Essai pour déterminer l'agressivité de l'eau dans le béton d'un échantillon d'eau, selon NF EN 206, comprend le déplacement au site, la prise d'un échantillon et le rapport des résultats. (matériau) | 1 | 159.4 | 159.400 |
| % | % | Frais de chantier des unités d'ouvrage | 2 % | 159.400 | 3.188 |
|  |  | Coûts directs |  |  | 162.588 |
