# Unité air-eau pompe à chaleur réversible, pour installation en extérieur

- Propriété du fichier: CYPE Ingenieros S.A.
- Format: FIEBDC-3/2016
- Logiciel: Generador de precios de la construcción. CYPE Ingenieros, S.A.
- Date: 15/06/2024
- Devise: EUR
- Coûts indirects: 3 %
- Frais généraux: 13 %
- Bénéfice: 6 %
- TVA: 20 %

## R Rénovation énergétique

### RC Chauffage, climatisation et E.C.S.

#### RCV Unités centralisées de climatisation

**RCV020** U Unité air-eau pompe à chaleur réversible, pour installation en extérieur.
Rénovation énergétique des bâtiments via la mise en place, en remplacement d'un équipement existant, de pompe à chaleur réversible, air-eau, puissance frigorifique nominale de 44,8 kW (température d'entrée de l'air: 35°C; température de sortie de l'eau: 7°C, écart de température: 5°C), puissance calorifique nominale de 48,8 kW (température humide d'entrée de l'air: 6°C; température de sortie de l'eau: 45°C), avec groupe hydraulique (vase d'expansion de 20 l, pression nominale disponible de 159,9 kPa) et ballon tampon de 225 l, débit d'eau nominal de 7,7 m³/h, débit d'air nominal de 23000 m³/h et puissance sonore de 88 dBA; avec interrupteur de débit, filtre, thermomanomètres, vanne de sécurité réglée sur 4 bar et purgeur d'air automatique, avec réfrigérant R-410A, pour installation en extérieur. Totalement montée, connectée et mise en marche par l'entreprise installatrice pour le contrôle de son bon fonctionnement.
Inclut: Implantation de l'unité. Mise en place et fixation de l'unité et de ses accessoires. Connecté aux réseaux de conduction d'eau, électrique et de récupération des condensats. Mise en marche.
Critère pour le métré: Nombre d'unités prévues, selon documentation graphique du Projet.
Critère pour le mémoire: On mesurera le nombre d'unités réellement exécutées selon les spécifications du Projet.

| Code | U | Désignation | Quantité | Prix | Montant |
|---|---|---|---|---|---|
| mt42bcc120fef | U | Pompe à chaleur réversible, air-eau, puissance frigorifique nominale de 44,8 kW (température d'entrée de l'air: 35°C; température de sortie de l'eau: 7°C, écart de température: 5°C), puissance calorifique nominale de 48,8 kW (température humide d'entrée de l'air: 6°C; température de sortie de l'eau: 45°C), avec groupe hydraulique (vase d'expansion de 20 l, pression nominale disponible de 159,9 kPa) et ballon tampon de 225 l, débit d'eau nominal de 7,7 m³/h, débit d'air nominal de 23000 m³/h et puissance sonore de 88 dBA; avec interrupteur de débit, filtre, thermomanomètres, vanne de sécurité réglée sur 4 bar et purgeur d'air automatique. (matériau) | 1 | 14133.13 | 14133.130 |
| mt37www050g | U | Manchon antivibration, en caoutchouc, avec filet de 2", pour une pression maximale de travail de 10 bar. (matériau) | 2 | 70.25 | 140.500 |
| mo005 | h | Compagnon professionnel III/CP2 installateur de climatisation. (main-d'œuvre) | 16.335 | 30.2 | 493.317 |
| mo104 | h | Ouvrier professionnel II/OP installateur de climatisation. (main-d'œuvre) | 16.335 | 25.99 | 424.547 |
| % | % | Frais de chantier des unités d'ouvrage | 2 % | 15191.494 | 303.830 |
|  |  | Coûts directs |  |  | 15495.324 |

## Ressources

**mt42bcc120fef** U Pompe à chaleur réversible
Données techniques: Coût énergétique 12273.545 MJ; Émission de CO2 724.163 kg
Déchets:
- emballage: re150101 Emballages en papier et en carton. (composant de déchet); quantité 3.263 kg; Code CED 15 01 01; Masse de l'élément 1 kg; Volume 0.001333 m3
- emballage: re170201 Bois. (composant de déchet); quantité 0.74 kg; Code CED 17 02 01; Masse de l'élément 1 kg; Volume 0.000909 m3

**mt37www050g** U Manchon antivibration, en caoutchouc, avec filet de 2", pour une pression maximale de travail de 10 bar
Données techniques: Coût énergétique 257.474 MJ; Émission de CO2 22.871 kg
Déchets:
- emballage: re150101 Emballages en papier et en carton; quantité 0.072 kg
