# Entrée d'air d'admission pour ventilation

- Propriété du fichier: CYPE Ingenieros S.A.
- Format: FIEBDC-3/2016
- Logiciel: Generador de precios de la construcción. CYPE Ingenieros, S.A.
- Date: 15/06/2024
- Devise: EUR
- Coûts indirects: 3 %
- Frais généraux: 13 %
- Bénéfice: 6 %
- TVA: 20 %

## T Équipements techniques

### TV Climatisation et ventilation

#### TVR Aérateurs

**TVR010** U Entrée d'air d'admission pour ventilation.
Entrée d'air d'admission, autoréglable, en polystyrène extrudé couleur blanche, débit maximum 12,5 l/s, de 400x30x20 mm et isolation acoustique de 33 dBA, avec auvent standard et grille moustiquaire. Comprend les éléments de fixation.
Inclut: Implantation. Montage. Mise en place et fixation de l'entrée d'air au-dessus de la menuiserie.
Critère pour le métré: Nombre d'unités prévues, selon documentation graphique du Projet.
Critère pour le mémoire: On mesurera le nombre d'unités réellement exécutées selon les spécifications du Projet.

| Code | U | Désignation | Quantité | Prix | Montant |
|---|---|---|---|---|---|
| mt42svs110oa | U | Entrée d'air d'admission, autoréglable, en polystyrène extrudé couleur blanche, débit maximum 12,5 l/s, de 400x30x20 mm et isolation acoustique de 33 dBA, avec auvent standard et grille moustiquaire, pour placer en position horizontale au-dessus de la charpente extérieure ou coffre de persienne, sur laquelle seront réalisées deux ouvertures de 160x12 mm, avec éléments de fixation. (matériau) | 1 | 12.7 | 12.700 |
| mo011 | h | Compagnon professionnel III/CP2 monteur. (main-d'œuvre) | 0.162 | 30.2 | 4.892 |
| mo080 | h | Ouvrier professionnel II/OP monteur. (main-d'œuvre) | 0.162 | 26.02 | 4.215 |
| % | % | Frais de chantier des unités d'ouvrage | 2 % | 21.807 | 0.436 |
|  |  | Coûts directs |  |  | 22.243 |

Déchets:
- pose: mt42svs110oa; facteur de déchet 0.0420059

## Ressources

**mt42svs110oa** U Entrée d'air d'admission
Données techniques: Coût énergétique 20.560 MJ; Émission de CO2 0.751 kg; Code CED 17 06 04; Masse de l'élément 0.17 kg; Volume 0.000283 m3
Déchets:
- emballage: re170203 Plastique. (composant de déchet); quantité 0.058 kg; Code CED 17 02 03; Masse de l'élément 1 kg; Volume 0.001667 m3
