# Regard préfabriqué avec collecteur

- Propriété du fichier: CYPE Ingenieros S.A.
- Format: FIEBDC-3/2016
- Logiciel: Generador de precios de la construcción. CYPE Ingenieros, S.A.
- Date: 23/05/2024
- Devise: EUR
- Coûts indirects: 3 %
- Frais généraux: 13 %
- Bénéfice: 6 %
- TVA: 20 %

## T Équipements techniques

### TV Climatisation et ventilation

#### TVS Géothermie

**TVS070** U Regard préfabriqué avec collecteur.
Regard pour la connexion de sondes géothermiques, en polyéthylène (PE), dimensions extérieures 660x460x500 mm, avec couvercle, connexions de 63 mm de diamètre et 5,8 mm d'épaisseur avec la pompe à chaleur géothermique et de 32 mm de diamètre et 2,9 mm d'épaisseur avec les sondes géothermiques, pour 4 circuits, de 19,4 kg, avec collecteur constitué de module de départ et module de retour, de 40 mm de diamètre, avec débitmètre pour chaque circuit, vanne d'isolement dans chaque module et purgeur d'air, sur dallage en béton massif C20/25 (X0(F); D20; S2; Cl 1,0) de 15 cm d'épaisseur; excavation préalable avec des moyens mécaniques et remblayage postérieur de l'arrière avec un matériau granulaire.
Inclut: Implantation. Excavation avec des moyens mécaniques. Suppression des terres lâches du fond de l'excavation. Coulage et compactage du béton pour la réalisation du dallage. Mise en place du regard préfabriqué. Connexion de tous les circuits. Mise en place du couvercle. Contrôle de son bon fonctionnement.
Critère pour le métré: Nombre d'unités prévues, selon documentation graphique du Projet.
Critère pour le mémoire: On mesurera le nombre d'unités réellement exécutées selon les spécifications du Projet.

| Code | U | Désignation | Quantité | Prix | Montant |
|---|---|---|---|---|---|
| mt10hmf030p | m³ | Béton massif C20/25 (X0(F); D20; S2; Cl 1,0), prêt à l'emploi, selon NF EN 206. (matériau) | 0.137 | 115 | 15.755 |
| mt38arg010c | U | Regard pour la connexion de sondes géothermiques, en polyéthylène (PE), dimensions extérieures 660x460x500 mm, avec couvercle, connexions de 63 mm de diamètre et 5,8 mm d'épaisseur avec la pompe à chaleur géothermique et de 32 mm de diamètre et 2,9 mm d'épaisseur avec les sondes géothermiques, pour 4 circuits, de 19,4 kg, avec collecteur constitué de module de départ et module de retour, de 40 mm de diamètre, avec débitmètre pour chaque circuit, vanne d'isolement dans chaque module et purgeur d'air. (matériau) | 1 | 1629.6 | 1629.600 |
| mt01arr010a | t | Grave de carrière, de 19 à 25 mm de diamètre. (matériau) | 0.304 | 11.5 | 3.496 |
| mq01ret020b | h | Rétro chargeuse sur pneus, de 70 kW. (matériel) | 0.093 | 40.9 | 3.804 |
| mo020 | h | Compagnon professionnel III/CP2 construction. (main-d'œuvre) | 1.002 | 29.25 | 29.309 |
| mo113 | h | Ouvrier d'exécution I/OE1 construction. (main-d'œuvre) | 1.22 | 24.51 | 29.902 |
| mo008 | h | Compagnon professionnel III/CP2 plombier. (main-d'œuvre) | 0.3 | 30.2 | 9.060 |
| % | % | Frais de chantier des unités d'ouvrage | 2 % | 1720.926 | 34.419 |
|  |  | Coûts directs |  |  | 1755.345 |

Déchets:
- pose: mt10hmf030p Béton massif C20/25 (X0(F); D20; S2; Cl 1,0), prêt à l'emploi, selon NF EN 206; facteur de déchet 0.00107478
- pose: mt01arr010a Grave de carrière, de 19 à 25 mm de diamètre; facteur de déchet 0.00686426

## Ressources

**mt10hmf030p** m³ Béton massif C20/25 (X0(F); D20; S2; Cl 1,0), prêt à l'emploi, selon NF EN 206
Données techniques: Coût énergétique 1840.000 MJ; Émission de CO2 230.000 kg; Code CED 17 01 01; Masse de l'élément 2300 kg; Volume 1.533333 m3

**mt38arg010c** U Regard pour la connexion de sondes géothermiques
Données techniques: Coût énergétique 2658.622 MJ; Émission de CO2 94.357 kg
Déchets:
- emballage: re150101 Emballages en papier et en carton. (composant de déchet); quantité 0.086 kg; Code CED 15 01 01; Masse de l'élément 1 kg; Volume 0.001333 m3

**mt01arr010a** t Grave de carrière, de 19 à 25 mm de diamètre
Données techniques: Coût énergétique 75.000 MJ; Émission de CO2 4.000 kg; Code CED 01 04 08; Masse de l'élément 1000 kg; Volume 0.666667 m3
