# Entrée d'air d'admission pour ventilation

- Propriété du fichier: CYPE INGENIEROS, S.A.
- Format: FIEBDC-3/2002
- Devise: EUR
- Coûts indirects: 3.00 %
- Frais généraux: 13.00 %
- Bénéfice: 6.00 %
- TVA: 20.00 %

## T Équipements techniques

### TV Climatisation et ventilation

#### TVR Aérateurs

**TVR010** U Entrée d'air d'admission pour ventilation.
Entrée d'air d'admission réglable, en aluminium laqué de couleur à choisir sur la carte RAL, débit maximum 10 l/s, de 2000x185x12 mm, avec ouverture de 800x12 mm, isolation acoustique de 48 dBA et filtre antipollution. Comprend les éléments de fixation.
Inclut: Implantation. Montage. Mise en place et fixation de l'entrée d'air au-dessus de la menuiserie.
Critère pour le métré: Nombre d'unités prévues, selon documentation graphique du Projet.
Critère pour le mémoire: On mesurera le nombre d'unités réellement exécutées selon les spécifications du Projet.

| Code | U | Désignation | Quantité | Prix | Montant |
|---|---|---|---|---|---|
| mt42sva235z | U | Entrée d'air d'admission réglable, en aluminium laqué de couleur à choisir sur la carte RAL, débit maximum 10 l/s, de 2000x185x12 mm, avec ouverture de 800x12 mm, isolation acoustique de 48 dBA et filtre antipollution type S30, pour placer en position horizontale au-dessus de la charpente extérieure en aluminium ou en PVC, entre 180 et 185 mm de profondeur, avec coffre de volet roulant type monobloc et face extérieure visible, avec éléments de fixation. (matériau) | 1.000 | 117.56 | 117.56 |
| mo011 | h | Compagnon professionnel III/CP2 monteur. (main-d'œuvre) | 0.162 | 30.20 | 4.89 |
| mo080 | h | Ouvrier professionnel II/OP monteur. (main-d'œuvre) | 0.162 | 26.02 | 4.22 |
| % | % | Frais de chantier des unités d'ouvrage | 2 % | 126.67 | 2.53 |
|  |  | Coûts directs |  |  | 129.20 |
