# Équipement air-eau, pompe à chaleur aérothermique, pour production d'E.C.S. et chauffage

- Propriété du fichier: CYPE Ingenieros S.A.
- Format: FIEBDC-3/2016
- Logiciel: Generador de precios de la construcción. CYPE Ingenieros, S.A.
- Date: 29/05/2024
- Devise: EUR
- Coûts indirects: 3 %
- Frais généraux: 13 %
- Bénéfice: 6 %
- TVA: 20 %

## T Équipements techniques

### TV Climatisation et ventilation

#### TVP PAC et roof-top

**TVP130** U Équipement air-eau, pompe à chaleur aérothermique, pour production d'E.C.S. et chauffage.
Équipement air-eau pompe à chaleur aérothermique, pour production d'E.C.S. et chauffage, série Altherma 3 H HT F (installation tout-en-un), modèle RAVH1418EV7 "DAIKIN", constitué d'unité extérieure, air-eau, pompe à chaleur, modèle EPRA14DV37, pour gaz R-32, avec compresseur scroll, alimentation monophasée (230V/50Hz), puissance calorifique 7,92 kW, et consommation électrique 2,32 kW, avec température de bulbe sec de l'air extérieur 7°C et température de sortie de l'eau 45°C, puissance calorifique 5,69 kW, COP 4,67 et consommation électrique 1,22 kW, avec température de bulbe sec de l'air extérieur 7°C et température de sortie de l'eau 35°C, et, avec température de bulbe sec de l'air extérieur 35°C et température de sortie de l'eau 7°C, et, avec température de bulbe sec de l'air extérieur 35°C et température de sortie de l'eau 18°C, puissance sonore 56 dBA, dimensions 1003x1270x533 mm, poids 151 kg, intervalle de fonctionnement de température de l'air extérieur en chauffage de -28 à 35°C, intervalle de fonctionnement de température de l'air extérieur en production d'E.C.S. de -28 à 35°C, intervalle de température de sortie d'eau pour chauffage depuis 15 jusqu'à 70°C, intervalle de température de sortie d'E.C.S. depuis 25 jusqu'à 60°C, classe d'efficacité énergétique A+++; unité intérieure, modèle ETVH16S18E6V7, avec ballon échangeur d'E.C.S. de 180 l, dimensions 1650x595x625 mm, pression sonore 30 dBA, poids 109 kg, classe d'efficacité énergétique en E.C.S. A, profil de consommation L, couleur blanche, résistance électrique d'appui de 6 kW, à deux allures, alimentation monophasée (230V/50Hz). Régulation: thermostat analogique, modèle EKWCTRAN1V3. Totalement montée, connectée et mise en marche par l'entreprise installatrice pour le contrôle de son bon fonctionnement.
Critère d'évaluation économique: Le prix ne comprend pas les éléments antivibratoires de sol.
Inclut: Implantation de l'unité. Mise en place et fixation de l'unité et de ses accessoires. Connecté aux réseaux de conduction d'eau, électrique et de récupération des condensats. Mise en marche.
Critère pour le métré: Nombre d'unités prévues, selon documentation graphique du Projet.
Critère pour le mémoire: On mesurera le nombre d'unités réellement exécutées selon les spécifications du Projet.

| Code | U | Désignation | Quantité | Prix | Montant |
|---|---|---|---|---|---|
| mt42dai343a | U | Unité extérieure, air-eau, pompe à chaleur, modèle EPRA14DV37 "DAIKIN", pour gaz R-32, avec compresseur scroll, alimentation monophasée (230V/50Hz), puissance calorifique 7,92 kW, et consommation électrique 2,32 kW, avec température de bulbe sec de l'air extérieur 7°C et température de sortie de l'eau 45°C, puissance calorifique 5,69 kW, COP 4,67 et consommation électrique 1,22 kW, avec température de bulbe sec de l'air extérieur 7°C et température de sortie de l'eau 35°C, et, avec température de bulbe sec de l'air extérieur 35°C et température de sortie de l'eau 7°C, et, avec température de bulbe sec de l'air extérieur 35°C et température de sortie de l'eau 18°C, puissance sonore 56 dBA, dimensions 1003x1270x533 mm, poids 151 kg, intervalle de fonctionnement de température de l'air extérieur en chauffage de -28 à 35°C, intervalle de fonctionnement de température de l'air extérieur en production d'E.C.S. de -28 à 35°C, intervalle de température de sortie d'eau pour chauffage depuis 15 jusqu'à 70°C, intervalle de température de sortie d'E.C.S. depuis 25 jusqu'à 60°C, classe d'efficacité énergétique A+++. (matériau) | 1 | 6188 | 6188.000 |
| mt42dai372a | U | Unité intérieure, modèle ETVH16S18E6V7 "DAIKIN", avec ballon échangeur d'E.C.S. de 180 l, dimensions 1650x595x625 mm, pression sonore 30 dBA, poids 109 kg, classe d'efficacité énergétique en E.C.S. A, profil de consommation L, couleur blanche, résistance électrique d'appui de 6 kW, à deux allures, alimentation monophasée (230V/50Hz). (matériau) | 1 | 7524 | 7524.000 |
| mt42dai522b | U | Thermostat analogique, modèle EKWCTRAN1V3 "DAIKIN", de dimensions 91x88x42 mm et alimentation monophasée (230V/50Hz). (matériau) | 1 | 84 | 84.000 |
| mt37sve010e | U | Vanne à sphère en laiton nickelé à visser de 1 1/4". (matériau) | 2 | 16.78 | 33.560 |
| mt37sve010d | U | Vanne à sphère en laiton nickelé à visser de 1". (matériau) | 2 | 12.15 | 24.300 |
| mo005 | h | Compagnon professionnel III/CP2 installateur de climatisation. (main-d'œuvre) | 2.138 | 30.2 | 64.568 |
| mo104 | h | Ouvrier professionnel II/OP installateur de climatisation. (main-d'œuvre) | 2.138 | 25.99 | 55.567 |
| % | % | Frais de chantier des unités d'ouvrage | 2 % | 13973.995 | 279.480 |
|  |  | Coûts directs |  |  | 14253.475 |

## Ressources

**mt42dai343a** U Unité extérieure
Données techniques: Coût énergétique 6610.829 MJ; Émission de CO2 388.098 kg
Déchets:
- emballage: re150101 Emballages en papier et en carton. (composant de déchet); quantité 2.76 kg; Code CED 15 01 01; Masse de l'élément 1 kg; Volume 0.001333 m3
- emballage: re170201 Bois. (composant de déchet); quantité 0.678 kg; Code CED 17 02 01; Masse de l'élément 1 kg; Volume 0.000909 m3

**mt37sve010e** U Vanne à sphère en laiton nickelé à visser de 1 1/4"
Données techniques: Coût énergétique 1282.649 MJ; Émission de CO2 86.201 kg
Déchets:
- emballage: re150101 Emballages en papier et en carton; quantité 0.072 kg

**mt37sve010d** U Vanne à sphère en laiton nickelé à visser de 1"
Données techniques: Coût énergétique 843.399 MJ; Émission de CO2 56.701 kg
Déchets:
- emballage: re150101 Emballages en papier et en carton; quantité 0.072 kg
